# Reparación de pavimento de pedra natural mediante rebaixe, puído basto, reposición do material de xuntas, puído fino e acabado lustrado

- Propiedade do arquivo: CYPE INGENIEROS, S.A.
- Formato: FIEBDC-3/2002
- Divisa: EUR
- Custos indirectos: 3.00 %
- Gastos xerais: 13.00 %
- Beneficio industrial: 6.00 %
- IVE: 16.00 %

## R Revestimentos

### RS Solos e pavimentos

#### RSY Reparacións

**RSY032** m² Reparación de pavimento de pedra natural mediante rebaixe, puído basto, reposición do material de xuntas, puído fino e acabado lustrado.
Reparación de pavimento de pedra natural mediante rebaixe con puídora e moa de 32 a 60 mm de gran, puído basto para eliminar os arañazos do rebaixe con moa de 80 a 120 mm de gran, reposición do material de xuntas, puído fino con moa de 220 a 400 mm de gran e acabado lustrado con la de aceiro. Ata p/p de rexuntado tras o puído basto, retirada de lodos procedentes do puído fino e limpeza previa ó lustrado.
Inclúe: Rebaixe e puído basto. Rexuntado. Puído fino. Limpeza. Abrillantado.
Criterio de medición de proxecto: Superficie medida segundo documentación gráfica de Proxecto.
Criterio de medición de obra: Medirase a superficie realmente executada segundo especificacións do Proxecto.

| Código | Ud | Descrición | Rendemento | Prezo | Importe |
|---|---|---|---|---|---|
| mt09mcr220 | kg | Morteiro de rexuntado para revestimientos, interiores ou exteriores, de pedra natural, pulida ou para pulir, composto de cemento, áridos a base de po de mármol, pigmentos resistentes ós álcalis e aditivos especiais. (material) | 0.150 | 1.80 | 0.27 |
| mq08war150 | h | Puídora para pavimentos pétreos ou de terrazo, composta por platos xiratorios ós que se acoplan unha serie de moas abrasivas, refrixeradas con auga. (maquinaria) | 0.353 | 4.15 | 1.46 |
| mq08war155 | h | Abrillantadora para o cristalizado ou o abrillantado de pavimentos pétreos ou de terrazo, composta por prato de la de aceiro ou esponxa sintética. (maquinaria) | 0.212 | 2.15 | 0.46 |
| op00lij010 |  | Lijadora-pulidora. | 1.000 | 0.00 | 0.00 |
| mo035 | h | Oficial 1ª pulidor de pavimentos. (man de obra) | 0.370 | 15.28 | 5.65 |
| mo070 | h | Axudante pulidor de pavimentos. (man de obra) | 0.123 | 14.65 | 1.80 |
| % | % | Costes directos complementarios | 2 % | 9.64 | 0.19 |
|  |  | Custos directos |  |  | 9.83 |
