# Reparación de pavimento de madeira maciza mediante lixado mecánico

- Propiedade do arquivo: CYPE INGENIEROS, S.A.
- Formato: FIEBDC-3/2002
- Divisa: EUR
- Custos indirectos: 3.00 %
- Gastos xerais: 13.00 %
- Beneficio industrial: 6.00 %
- IVE: 16.00 %

## R Revestimentos

### RS Solos e pavimentos

#### RSY Reparacións

**RSY050** m² Reparación de pavimento de madeira maciza mediante lixado mecánico, eliminando a capa superficial e o verniz deteriorado, e posterior formación de capa de protección incolora e escintilante composta por unha man de fondo con barniz inodoro á auga, a base de resinas acrílicas (rendimento: 0,2 l/m²) e dúas man de acabado con verniz ó auga a poro pechado, (rendimento: 0,091 l/m² cada man).
Reparación de pavimento de madeira maciza eliminando a capa superficial e o verniz deteriorado, mediante lixadora mecánica con sistema de aspirado, e posterior formación de capa de protección incolora e brillante composta por unha man de fondo con barniz inodoro á auga, a base de resinas acrílicas, (rendimento: 0,2 l/m²), como fixador de superficie e dúas man de acabado con barniz inodoro á auga a poro pechado, a base de resinas de poliuretano alifático dun solo compoñente, (rendimento: 0,091 l/m² cada man). Ata p/p de limpeza da superficie con eliminación de partículas soltas previamente á aplicación de a man de fondo.
Inclúe: Lixado mecánico do pavimento. Limpeza. Aplicación da man de fondo. Aplicación sucesiva, con intervalos de secado, das mans de acabado. Retirada e provisión dos restos xerados. Carga dos restos xerados sobre camión ou contedor.
Criterio de medición de proxecto: Superficie medida segundo documentación gráfica de Proxecto.
Criterio de medición de obra: Medirase a superficie realmente executada segundo especificacións do Proxecto.

| Código | Ud | Descrición | Rendemento | Prezo | Importe |
|---|---|---|---|---|---|
| mt27baj020a | l | Verniz de fondo ó auga para interior, acabado brillante, a base de resinas acrílicas, inodoro, incoloro, aplicado con brocha, rodillo ou pistola. (material) | 0.200 | 8.78 | 1.76 |
| mt27baj010a | l | Verniz ó auga para interior, a poro pechado, acabado brillante, a base de resinas de poliuretano alifático dunha soa compoñente, inodoro, incoloro, de secado rápido, aplicado con brocha, rodillo ou pistola. (material) | 0.182 | 15.23 | 2.77 |
| mq08war160 | h | Lixadora de aplicación en pavimentos de madeira, equipada con rodetes para lixa e sistema de aspiración. (maquinaria) | 0.212 | 4.25 | 0.90 |
| op00cla010 |  | Clavadora. | 1.000 | 0.00 | 0.00 |
| op00cep010 |  | Garlopa. | 1.000 | 0.00 | 0.00 |
| mo036 | h | Oficial 1ª pintor. (man de obra) | 0.370 | 15.28 | 5.65 |
| mo071 | h | Axudante pintor. (man de obra) | 0.370 | 14.65 | 5.42 |
| % | % | Costes directos complementarios | 2 % | 16.50 | 0.33 |
|  |  | Custos directos |  |  | 16.83 |
