# Falso teito rexistrable, situado a una altura menor de 4 m, de panel de lá de vidro composto por módulos de 1200x1200x50 mm, acabado en relieve cor aluminio, para perfilería vista T 24

- Propiedade do arquivo: CYPE INGENIEROS, S.A.
- Formato: FIEBDC-3/2002
- Divisa: EUR
- Custos indirectos: 3.00 %
- Gastos xerais: 13.00 %
- Beneficio industrial: 6.00 %
- IVE: 16.00 %

## R Revestimentos

### RT Falsos teitos

#### RTF De fibras minerais

**RTF020** m² Falso teito rexistrable, situado a una altura menor de 4 m, de panel de lá de vidro composto por módulos de 1200x1200x50 mm, acabado en relieve cor aluminio, para perfilería vista T 24.
Subministración e montaxe de falso teito rexistrable, situado a una altura menor de 4 m, constituído por panel autoportante de lá de vidro composto por módulos de 1200x1200x50 mm, acabado en relieve cor aluminio, recuberto cun complexo de kraft-aluminio gofrado, para perfilería vista T 24, suspendido do forxado mediante perfilería, comprendendo perfís primarios, secundarios e angulares de remate fixado ó teito mediante varetas de aceiro galvanizado. Ata p/p de varetas de aceiro galvanizado e accesorios de fixación, completamente instalado.
Inclúe: Todas. Replanteo dos eixos da trama modular. Nivelación e colocación dos perfís perimetrais. Replanteo dos perfís principais da trama. Sinalización dos puntos de ancoraxe ó forxado. Nivelación e suspensión dos perfís principais e secundarios da trama. Colocación das placas.
Criterio de medición de proxecto: Superficie medida entre paramentos, segundo documentación gráfica de Proxecto, sen descontar ocos para instalacións.
Criterio de medición de obra: Medirase a superficie realmente executada segundo especificacións do Proxecto, sen descontar ocos para instalacións.

| Código | Ud | Descrición | Rendemento | Prezo | Importe |
|---|---|---|---|---|---|
| mt16lvp061b | m² | Panel autoportante de lá de vidro composto por módulos de 1200x1200x50 mm, acabado en relieve cor aluminio, recuberto cun complexo de kraft-aluminio gofrado, para perfilería vista T 24, segundo UNE-EN 13162, resistencia térmica 1,4 m²K/W, conductividade térmica 0,035 W/(mK), Euroclase B;s1;d0 de reacción ó lume, con código de designación MW-UNE-EN 13162-T4-CS(10)0,5-Z100-AW0,40. (material) | 1.050 | 10.01 | 10.51 |
| mt12pfr010a | m | Perfil primario en T de 24x38x3600 mm, de aciero galvanizado laminado, con a cara vista revestida cunha lámina de aluminio acabado lacado en cor branca, segundo UNE-EN 13964. (material) | 0.450 | 0.87 | 0.39 |
| mt12pfr010g | m | Perfil secundario en T de 24x38x600 mm, de aciero galvanizado laminado, con a cara vista revestida cunha lámina de aluminio acabado lacado en cor branca, segundo UNE-EN 13964. (material) | 0.450 | 0.87 | 0.39 |
| mt12pfr010j | m | Perfil angular en L de 24x24x3000 mm, de aciero galvanizado laminado, con a cara vista revestida cunha lámina de aluminio acabado lacado en cor branca, segundo UNE-EN 13964. (material) | 0.400 | 0.71 | 0.28 |
| mt12fac020b | Ude | Vareta metálica de aceiro galvanizado de 6 mm de diámetro. (material) | 2.000 | 0.32 | 0.64 |
| mt12fac050 | Ude | Accesorios para a instalación de falsos teitos rexistrables. (material) | 0.200 | 1.61 | 0.32 |
| op00fre010 |  | Fresadora. | 1.000 | 0.00 | 0.00 |
| op00ato010 |  | Atornillador. | 1.000 | 0.00 | 0.00 |
| mo013 | h | Oficial 1ª montador de falsos techos. (man de obra) | 0.247 | 15.28 | 3.77 |
| mo077 | h | Axudante montador de falsos techos. (man de obra) | 0.247 | 14.65 | 3.62 |
| % | % | Costes directos complementarios | 2 % | 19.92 | 0.40 |
|  |  | Custos directos |  |  | 20.32 |
