# Falso teito, situado a una altura menor de 4 m

- Propiedade do arquivo: CYPE INGENIEROS, S.A.
- Formato: FIEBDC-3/2002
- Divisa: EUR
- Custos indirectos: 3.00 %
- Gastos xerais: 13.00 %
- Beneficio industrial: 6.00 %
- IVE: 16.00 %

## R Revestimentos

### RT Falsos teitos

#### RTL Metálicos

**RTL035** m² Falso teito, situado a una altura menor de 4 m, de grella de aceiro pintada ó forno, con nervios de 40 mm de alto formando celdiñas de 75x75 mm, fabricada en módulos de 600x600 mm, disposto sobre entramado metálico.
Formación de falso teito, situado a una altura menor de 4 m, de grella de aceiro pintada ó forno, con nervios de 40 mm de alto formando celdiñas de 75x75 mm, fabricada en módulos de 600x600 mm, disposto sobre entramado metálico formado por perfís de 40 mm de alto, con suspensión autoniveladora de pletina, incluso p/p de perfís de remates, pezas especiais, accesorios de suspensión e fixación, completamente instalado.
Inclúe: Todas. Replanteo dos eixos principais de suspensión. Fixación no forxado e aplomado dos elementos de suxección. Aliñación e nivelación dos perfís de remate lateral en todo o contorno. Disposición das rexillas. Formación de ocos para recepción de posibles elementos de ancoraxe e/ou instalacións.
Criterio de medición de proxecto: Superficie medida entre paramentos, segundo documentación gráfica de Proxecto, sen descontar ocos para instalacións.
Criterio de medición de obra: Medirase a superficie realmente executada segundo especificacións do Proxecto, sen descontar ocos para instalacións.

| Código | Ud | Descrición | Rendemento | Prezo | Importe |
|---|---|---|---|---|---|
| mt12frh010a | m² | Grella de aceiro pintada ó forno, con nervios de 40 mm de alto formando celdiñas de 75x75 mm, fabricada en módulos de 600x600 mm, para falso teito rexistrable. (material) | 1.050 | 36.93 | 38.78 |
| mt12frh020a | m² | Entramado metálico formado por perfís de 40 mm de alto, con suspensión autoniveladora de pletina para falso teito de rexillas de aceiro, incluso p/p de perfís de remates, pezas especiais e accesorios de suspensión e fixación. (material) | 1.000 | 5.95 | 5.95 |
| op00ato010 |  | Atornillador. | 1.000 | 0.00 | 0.00 |
| mo013 | h | Oficial 1ª montador de falsos techos. (man de obra) | 0.296 | 15.28 | 4.52 |
| mo077 | h | Axudante montador de falsos techos. (man de obra) | 0.074 | 14.65 | 1.08 |
| % | % | Costes directos complementarios | 2 % | 50.33 | 1.01 |
|  |  | Custos directos |  |  | 51.34 |
