# Bandexa de escaiola de luz indirecta, de 17,4x10,4x121 cm, para decoración perimetral de teito

- Propiedade do arquivo: CYPE INGENIEROS, S.A.
- Formato: FIEBDC-3/2002
- Divisa: EUR
- Custos indirectos: 3.00 %
- Gastos xerais: 13.00 %
- Beneficio industrial: 6.00 %
- IVE: 16.00 %

## R Revestimentos

### RT Falsos teitos

#### RTP Prefabricados de escaiola

**RTP050** m Bandexa de escaiola de luz indirecta, de 17,4x10,4x121 cm, para decoración perimetral de teito.
Subministración e colocación de bandexa de escaiola de luz indirecta, de 17,4x10,4x121 cm, para decoración perimetral de teito, recibida con pegamento a base de escaiola. Incluso p/p de corte, accesorios de fixación e repaso de xuntas.
Inclúe: Replanteo e trazado nos paramentos da situación das pezas. Presentación e corte das pezas. Humectación da base de fixación. Estendido do pegamento. Colocación e rexuntado das pezas. Repasos de encontros entre pezas, esquinas e rincóns.
Criterio de medición de proxecto: Lonxitude medida segundo documentación gráfica de Proxecto.
Criterio de medición de obra: Medirase a lonxitude realmente executada segundo especificacións do Proxecto.

| Código | Ud | Descrición | Rendemento | Prezo | Importe |
|---|---|---|---|---|---|
| mt12rea090a | m | Bandexa de escaiola de luz indirecta, de 17,4x10,4x121 cm, para decoración perimetral de teito. (material) | 1.050 | 6.25 | 6.56 |
| mt09eyc030 | kg | Pegamento a base de escaiola e aditivos especiais. (material) | 0.090 | 0.35 | 0.03 |
| mo033 | h | Oficial 1ª escaiolista. (man de obra) | 0.185 | 15.28 | 2.83 |
| % | % | Costes directos complementarios | 2 % | 9.42 | 0.19 |
|  |  | Custos directos |  |  | 9.61 |
