# Plato de ducha acrílico modelo Bourbon-N "ROCA", cor, de 75x75 cm, con xogo de desaugue, equipado con grifería monomando, serie Kendo "ROCA", modelo 5A2058A00, acabado brillo, de 107x275 mm

- Propiedade do arquivo: CYPE INGENIEROS, S.A.
- Formato: FIEBDC-3/2002
- Divisa: EUR
- Custos indirectos: 3.00 %
- Gastos xerais: 13.00 %
- Beneficio industrial: 6.00 %
- IVE: 16.00 %

## S Sinalización e equipamiento

### SA Aparatos sanitarios

#### SAD Duchas

**SAD010** Ude Plato de ducha acrílico modelo Bourbon-N "ROCA", cor, de 75x75 cm, con xogo de desaugue, equipado con grifería monomando, serie Kendo "ROCA", modelo 5A2058A00, acabado brillo, de 107x275 mm.
Subministración e instalación de plato de ducha acrílico modelo Bourbon-N "ROCA", cor, de 75x75 cm, con xogo de desaugue, equipado con grifería monomando, serie Kendo "ROCA", modelo 5A2058A00, acabado brillo, de 107x275 mm. Incluso conexión ás redes de auga fría e quente e á rede de evacuación existente, fixación do aparato e selado con silicona. Totalmente instalado, conexionado, probado e en funcionamento.
Inclúe: Replanteo e trazado no paramento soporte da situación do aparato. Colocación dos elementos de fixación subministrados polo fabricante. Nivelación, apromado e colocación do aparato. Conexión á rede de evacuación. Montaxe da grifería. Conexión ás redes de auga fría e quente. Montaxe de accesorios e complementos. Selado de xuntas.
Criterio de medición de proxecto: Número de unidades previstas, segundo documentación gráfica de Proxecto.
Criterio de medición de obra: Medirase o número de unidades realmente colocadas segundo especificacións do Proxecto.

| Código | Ud | Descrición | Rendemento | Prezo | Importe |
|---|---|---|---|---|---|
| mt30par010e | Ude | Plato de ducha acrílico modelo Bourbon-N "ROCA", cor, de 75x75 cm, con xogo de desaugue. (material) | 1.000 | 173.71 | 173.71 |
| mt31gmo026a | Ude | Grifería monomando para ducha, serie Kendo "ROCA", modelo 5A2058A00, acabado brillo, de 107x275 mm, posibilidade de limitar la temperatura e o caudal e equipo de ducha formado por mango de ducha, soporte e flexible de 1,70 m de latón cromado, segundo UNE-EN 1287. (material) | 1.000 | 372.53 | 372.53 |
| mt30www010 | Ude | Material auxiliar para instalación de aparato sanitario. (material) | 1.000 | 1.05 | 1.05 |
| mo006 | h | Oficial 1ª fontaneiro. (man de obra) | 1.334 | 15.78 | 21.05 |
| % | % | Costes directos complementarios | 2 % | 568.34 | 11.37 |
|  |  | Custos directos |  |  | 579.71 |
