# Urinario con alimentación vista e desaugadorio sifónico encaixado

- Propiedade do arquivo: CYPE INGENIEROS, S.A.
- Formato: FIEBDC-3/2002
- Divisa: EUR
- Custos indirectos: 3.00 %
- Gastos xerais: 13.00 %
- Beneficio industrial: 6.00 %
- IVE: 16.00 %

## S Sinalización e equipamiento

### SA Aparatos sanitarios

#### SAU Urinarios

**SAU010** Ude Urinario con alimentación vista e desaugadorio sifónico encaixado, serie Mural "ROCA", cor branca, de 330x460 mm, equipado con billa temporizada, Sprint "ROCA", modelo 5A9224C00, acabado cromo, de 92x50 mm.
Subministración e instalación de urinario de porcelana sanitaria esmaltada, con alimentación vista e desaugadorio sifónico encaixado, serie Mural "ROCA", cor branca, de 330x460 mm, equipado con billa temporizada, Sprint "ROCA", modelo 5A9224C00, acabado cromo, de 92x50 mm. Incluso conexión á rede de auga fría e á rede de evacuación existente, fixación do aparato e selado con silicona. Totalmente instalado, conexionado, probado e en funcionamento.
Inclúe: Replanteo e trazado no paramento soporte da situación do aparato. Colocación dos elementos de fixación subministrados polo fabricante. Nivelación, apromado e colocación do aparato. Conexión á rede de evacuación. Montaxe da grifería. Conexión á rede de auga fría. Montaxe de accesorios e complementos. Selado de xuntas.
Criterio de medición de proxecto: Número de unidades previstas, segundo documentación gráfica de Proxecto.
Criterio de medición de obra: Medirase o número de unidades realmente colocadas segundo especificacións do Proxecto.

| Código | Ud | Descrición | Rendemento | Prezo | Importe |
|---|---|---|---|---|---|
| mt30uar020a | Ude | Urinario de porcelana sanitaria esmaltada, con alimentación vista e desaugadorio sifónico encaixado, serie Mural "ROCA", cor branca, de 330x460 mm, con xogo de fixación, segundo UNE 67001. (material) | 1.000 | 228.35 | 228.35 |
| mt31gmo061a | Ude | Billa temporizada para urinario, Sprint "ROCA", modelo 5A9224C00, acabado cromo, de 92x50 mm, con enlace cromado. (material) | 1.000 | 41.61 | 41.61 |
| mt30www010 | Ude | Material auxiliar para instalación de aparato sanitario. (material) | 1.000 | 1.05 | 1.05 |
| op00ato010 |  | Atornillador. | 1.000 | 0.00 | 0.00 |
| op00mar010 |  | Martillo. | 1.000 | 0.00 | 0.00 |
| op00tal010 |  | Taladro. | 1.000 | 0.00 | 0.00 |
| mo006 | h | Oficial 1ª fontaneiro. (man de obra) | 1.577 | 15.78 | 24.89 |
| % | % | Costes directos complementarios | 2 % | 295.90 | 5.92 |
|  |  | Custos directos |  |  | 301.82 |
