# Vertedeiro para monobloque, modelo Garda "ROCA", cor branca, de 500x420 mm, equipado con billa con montura convencional, serie Brava "ROCA", modelo 526166813, acabado cromo, de 144x60 mm

- Propiedade do arquivo: CYPE INGENIEROS, S.A.
- Formato: FIEBDC-3/2002
- Divisa: EUR
- Custos indirectos: 3.00 %
- Gastos xerais: 13.00 %
- Beneficio industrial: 6.00 %
- IVE: 16.00 %

## S Sinalización e equipamiento

### SA Aparatos sanitarios

#### SAV Vertedoiros

**SAV010** Ude Vertedeiro para monobloque, modelo Garda "ROCA", cor branca, de 500x420 mm, equipado con billa con montura convencional, serie Brava "ROCA", modelo 526166813, acabado cromo, de 144x60 mm.
Subministración e instalación de vertedeiro de porcelana sanitaria esmaltada, para monobloque, modelo Garda "ROCA", cor branca, de 500x420 mm, equipado con billa con montura convencional, serie Brava "ROCA", modelo 526166813, acabado cromo, de 144x60 mm. Incluso conexión á rede de auga fría e á rede de evacuación existente, fixación do aparato e selado con silicona. Totalmente instalado, conexionado, probado e en funcionamento.
Inclúe: Replanteo e trazado no paramento soporte da situación do aparato. Colocación dos elementos de fixación subministrados polo fabricante. Nivelación, apromado e colocación do aparato. Conexión á rede de evacuación. Montaxe da grifería. Conexión á rede de auga fría. Montaxe de accesorios e complementos. Selado de xuntas.
Criterio de medición de proxecto: Número de unidades previstas, segundo documentación gráfica de Proxecto.
Criterio de medición de obra: Medirase o número de unidades realmente colocadas segundo especificacións do Proxecto.

| Código | Ud | Descrición | Rendemento | Prezo | Importe |
|---|---|---|---|---|---|
| mt30var010a | Ude | Vertedeiro de porcelana sanitaria esmaltada, para monobloque, modelo Garda "ROCA", cor branca, de 500x420 mm, con grella móvil de aceiro inoxidable e protector de PVC, grella de desaugadoiro e sistema de fixación, segundo UNE 67001. (material) | 1.000 | 173.68 | 173.68 |
| mt31gmo042a | Ude | Billa con montura convencional, serie Brava "ROCA", modelo 526166813, acabado cromo, de 144x60 mm, composta de caño fixo, con aireador e posibilidade de limitar o caudal, segundo UNE-EN 200. (material) | 1.000 | 23.61 | 23.61 |
| mt30div020 | Ude | Manguiño elástico abacelado con xunta, para vertedeiro. (material) | 1.000 | 10.42 | 10.42 |
| mt30www010 | Ude | Material auxiliar para instalación de aparato sanitario. (material) | 1.000 | 1.05 | 1.05 |
| op00ato010 |  | Atornillador. | 1.000 | 0.00 | 0.00 |
| op00mar010 |  | Martillo. | 1.000 | 0.00 | 0.00 |
| op00tal010 |  | Taladro. | 1.000 | 0.00 | 0.00 |
| mo006 | h | Oficial 1ª fontaneiro. (man de obra) | 1.455 | 15.78 | 22.96 |
| % | % | Costes directos complementarios | 2 % | 231.72 | 4.63 |
|  |  | Custos directos |  |  | 236.35 |
