# Lavadoiro de gres, de 600x390x360 mm, con soporte de 2 patas e billame convencional, serie básica, con cano xiratorio superior, con aireador

- Propiedade do arquivo: CYPE INGENIEROS, S.A.
- Formato: FIEBDC-3/2002
- Divisa: EUR
- Custos indirectos: 3.00 %
- Gastos xerais: 13.00 %
- Beneficio industrial: 6.00 %
- IVE: 16.00 %

## S Sinalización e equipamiento

### SC Cociñas/galerías

#### SCF Fregadeiros e lavadoiros

**SCF020** Ude Lavadoiro de gres, de 600x390x360 mm, con soporte de 2 patas e billame convencional, serie básica, con cano xiratorio superior, con aireador.
Subministración e instalación de lavadoiro de gres, de 600x390x360 mm, mediante a colocación e fixación da peza apoiada no pavimento, con soporte de 2 patas, billame convencional, serie básica, composta por cano xiratorio superior, con aireador, con desaugadoiro e sifón. Incluso conexión ás redes de auga fría e quente e á rede de desaugadoiros existentes, fixación do aparello e selado con silicona. Totalmente instalado e en funcionamento.
Inclúe: Replanteo e trazado no paramento soporte da situación do aparato. Colocación, nivelación e fixación dos elementos de soporte. Nivelación, apromado e colocación do aparato. Conexión á rede de evacuación. Montaxe da grifería. Conexión ás redes de auga fría e quente. Montaxe de accesorios e complementos. Selado de xuntas.
Criterio de medición de proxecto: Número de unidades previstas, segundo documentación gráfica de Proxecto.
Criterio de medición de obra: Medirase o número de unidades realmente colocadas segundo especificacións do Proxecto.

| Código | Ud | Descrición | Rendemento | Prezo | Importe |
|---|---|---|---|---|---|
| mt30lar010a | Ude | Lavadeiro de gres esmaltado, cor branca, de 600x390x360 mm, segundo UNE 67001. (material) | 1.000 | 68.29 | 68.29 |
| mt30lar011a | Ude | Soporte de 2 patas, para lavadeiro. (material) | 1.000 | 20.82 | 20.82 |
| mt31gcg060a | Ude | Grifería con montura convencional para lavadeiro, serie básica, composta de cano xiratorio superior, con aireador, segundo UNE-EN 200. (material) | 1.000 | 41.30 | 41.30 |
| mt30dla010a | Ude | Desaugue curvo rexistrable con sifón botella para lavadeiro. (material) | 1.000 | 2.20 | 2.20 |
| op00tal010 |  | Taladro. | 1.000 | 0.00 | 0.00 |
| op00ato010 |  | Atornillador. | 1.000 | 0.00 | 0.00 |
| mo006 | h | Oficial 1ª fontaneiro. (man de obra) | 0.705 | 15.78 | 11.12 |
| mo098 | h | Axudante fontaneiro. (man de obra) | 0.470 | 14.62 | 6.87 |
| % | % | Costes directos complementarios | 2 % | 150.60 | 3.01 |
|  |  | Custos directos |  |  | 153.61 |
