# Amoblamento de cociña con 3,5 m de mobles baixos con zócalo inferior e 3,5 m de mobles altos

- Propiedade do arquivo: CYPE INGENIEROS, S.A.
- Formato: FIEBDC-3/2002
- Divisa: EUR
- Custos indirectos: 3.00 %
- Gastos xerais: 13.00 %
- Beneficio industrial: 6.00 %
- IVE: 16.00 %

## S Sinalización e equipamiento

### SC Cociñas/galerías

#### SCM Mobles

**SCM010** Ude Amoblamento de cociña con 3,5 m de mobles baixos con zócalo inferior e 3,5 m de mobles altos, acabado laminado con fronte de 18 mm de groso laminado por ambas caras, cantos verticais postformados (R.4), cantos horizontais en ABS de 1,5 mm de groso.
Subministración e colocación de amoblamento de cociña, composta por 3,5 m de mobles baixos con zócalo inferior e 3,5 m de mobles altos, acabado laminado con portas recubertas de un folio impregnado de resinas melamínicas cun espesor de 0,2 mm e fronte de 18 mm de groso laminado por ambas caras, cantos verticais postformados (R.4), cantos horizontais en ABS de 1,5 mm de groso. Construción do moble mediante os seguintes elementos: ARMAZÓNS: fabricados en aglomerado de madeira de 16 mm de groso e recubertos de laminado por todas as súas caras e cantos (canto frontal de 0,6 mm); traseira do mesmo material de 3,5 mm de groso, recuberta de laminado polas súas dúas caras; laterais provistos de varias trades que permiten a colocación de estantes a diferentes alturas. ESTANTES: fabricadas en aglomerado de madeira de 16 mm de groso e recubertas de laminado por todas as súas caras e cantos (canto frontal en ABS de 1,5 mm de groso). BISAGRAS: de aceiro niquelado, con regulación en altura, profundidade e anchura; sistema clip de montaxe e desmonte. COLGADORES: ocultos de aceiro, con regulación de alto e fondo desde o interior do armario; este leva dous colgadores que soportan un peso total de 100 kg. PATAS: de plástico duro inseridas en tres puntos da base do armario; regulación de altura entre 10 e 20 cm; cada pata soporta un peso total de 250 kg. Incluso zócalo inferior, e remates a xogo co acabado, guías de rodamentos metálicos e tiradores en portas. Totalmente montado, sen incluír mesado, electrodomésticos nin fregadeiro.
Inclúe: Replanteo mediante plantilla. Colocación dos mobles e complementos. Fixación ó paramento mediante elementos de ancoraxe. Remates.
Criterio de medición de proxecto: Número de unidades previstas, segundo documentación gráfica de Proxecto. Non se duplicaron esquinas na medición da longxitude dos mobles altos e baixos.
Criterio de medición de obra: Medirase o número de unidades realmente executadas segundo especificacións do Proxecto.

| Código | Ud | Descrición | Rendemento | Prezo | Importe |
|---|---|---|---|---|---|
| mt32muo020b | m | Moble baixo de cociña de 55 cm de fondo e 67 cm de altura, acabado laminado faia, coas portas recubertas dun folio impregnado de resinas melamínicas cun espesor de 0,2 mm, fronte de 18 mm de groso laminado por ambas caras, cantos verticais postformados (R.4), cantos horizontais en ABS de 1,5 mm de groso. (material) | 3.500 | 194.40 | 680.40 |
| mt32muo010b | m | Moble alto de cociña de 30 cm de fondo e de 27 a 84 cm de altura, acabado laminado faia, coas portas recubertas dun folio impregnado de resinas melamínicas cun espesor de 0,2 mm, fronte de 18 mm de groso laminado por ambas caras, cantos verticais postformados (R.4), cantos horizontais en ABS de 1,5 mm de groso. (material) | 3.500 | 165.60 | 579.60 |
| mt32muo021 | m | Zócalo inferior para moble baixo de cociña, acabado estratificado. Incluso p/p de remates. (material) | 3.500 | 10.00 | 35.00 |
| op00ato010 |  | Atornillador. | 1.000 | 0.00 | 0.00 |
| op00tro010 |  | Tronzador. | 1.000 | 0.00 | 0.00 |
| op00fre010 |  | Fresadora. | 1.000 | 0.00 | 0.00 |
| op00sie010 |  | Sierra de calar. | 1.000 | 0.00 | 0.00 |
| op00cla010 |  | Clavadora. | 1.000 | 0.00 | 0.00 |
| op00cep010 |  | Garlopa. | 1.000 | 0.00 | 0.00 |
| mo015 | h | Oficial 1ª carpinteiro. (man de obra) | 7.202 | 15.53 | 111.85 |
| mo053 | h | Axudante carpinteiro. (man de obra) | 7.202 | 14.76 | 106.30 |
| % | % | Costes directos complementarios | 2 % | 1513.15 | 30.26 |
|  |  | Custos directos |  |  | 1543.41 |
