# Escaleira metálica de caracol

- Propiedade do arquivo: CYPE INGENIEROS, S.A.
- Formato: FIEBDC-3/2002
- Divisa: EUR
- Custos indirectos: 3.00 %
- Gastos xerais: 13.00 %
- Beneficio industrial: 6.00 %
- IVE: 16.00 %

## S Sinalización e equipamiento

### SE Escaleiras prefabricadas

#### SET De caracol

**SET010** Ude Escaleira metálica de caracol, altura libre ata 3,00 m, de 1,20 m de diámetro, banzos de chapa estampada de 3 mm de espesor, varanda de barrotes verticais de redondo de aceiro liso e pasamáns acabado en PVC.
Subministración e montaxe de escaleira metálica de caracol para unha planta interior de vivenda, de ata 3,00 m de altura libre, de 1,20 m de diámetro, formada con perfís de aceiro laminado en frío, formando unha árbore central de 100 mm de diámetro, banzos de chapa estampada de 3 mm de espesor, varanda formada por barrotes verticais de redondo de aceiro liso e pasamáns acabado en PVC. Incluso cerramento de oco superior, elementos de fixación e pintura antioxidante. Realizada en taller e montada en obra con axudas de albanalaría incluídas. Completamente acabada.
Inclúe: Replanteo e fixación da árbore central. Replanteo do peldañeado. Presentación dos peldaños e suxección previa. Nivelación e axuste da posición dos peldaños. Terminación dos peldaños. Replanteo e colocación da barandilla e pasamáns. Suxección definitiva.
Criterio de medición de proxecto: Número de unidades previstas, segundo documentación gráfica de Proxecto.
Criterio de medición de obra: Medirase o número de unidades realmente executadas segundo especificacións do Proxecto.

| Código | Ud | Descrición | Rendemento | Prezo | Importe |
|---|---|---|---|---|---|
| mt26eme020a | Ude | Elementos de ancoraxe e fixación de escaleira metálica de caracol para unha planta de altura ceibe ata 3,00 m e 1,20 m de diámetro, no interior dunha vivenda. (material) | 1.000 | 90.00 | 90.00 |
| mt26eme010aa | Ude | Escaleira metálica de caracol para unha planta de altura ceibe ata 3,00 m e 1,20 m de diámetro, realizada con perfís de aceiro laminado en frío, formando unha árbore central de 100 mm de diámetro, chanzos de chapa estampada de 3 mm de espesor, varanda de barrotes verticais de redondo de aceiro liso e pasamans acabado en PVC. (material) | 1.000 | 1533.27 | 1533.27 |
| op00ato010 |  | Atornillador. | 1.000 | 0.00 | 0.00 |
| op00tal010 |  | Taladro. | 1.000 | 0.00 | 0.00 |
| mo016 | h | Oficial 1ª cerraxeiro. (man de obra) | 3.931 | 15.52 | 61.01 |
| mo054 | h | Axudante cerraxeiro. (man de obra) | 3.931 | 14.70 | 57.79 |
| % | % | Costes directos complementarios | 2 % | 1742.07 | 34.84 |
|  |  | Custos directos |  |  | 1776.91 |
