# Papelera hixiénica para compresas, de 50 litros de capacidade, de polipropileno branca e aceiro inoxidable AISI 304

- Propiedade do arquivo: CYPE INGENIEROS, S.A.
- Formato: FIEBDC-3/2002
- Divisa: EUR
- Custos indirectos: 3.00 %
- Gastos xerais: 13.00 %
- Beneficio industrial: 6.00 %
- IVE: 16.00 %

## S Sinalización e equipamiento

### SM Baños

#### SMA Accesorios

**SMA030** Ude Papelera hixiénica para compresas, de 50 litros de capacidade, de polipropileno branca e aceiro inoxidable AISI 304.
Subministración de papelera hixiénica para compresas, de 50 litros de capacidade, de polipropileno branca e aceiro inoxidable AISI 304, de 680x340x220 mm.
Criterio de medición de proxecto: Número de unidades previstas, segundo documentación gráfica de Proxecto.
Criterio de medición de obra: Medirase o número de unidades realmente colocadas segundo especificacións do Proxecto.

| Código | Ud | Descrición | Rendemento | Prezo | Importe |
|---|---|---|---|---|---|
| mt31abj185a | Ude | Papelera hixiénica para compresas, de 50 litros de capacidade, de polipropileno branca e aceiro inoxidable AISI 304, de 680x340x220 mm. (material) | 1.000 | 51.87 | 51.87 |
| mo098 | h | Axudante fontaneiro. (man de obra) | 0.061 | 14.62 | 0.89 |
| % | % | Costes directos complementarios | 2 % | 52.76 | 1.06 |
|  |  | Custos directos |  |  | 53.82 |
