# Asento para minusválidos, rehabilitación e terceira idade, colocado na parede, abatible, de aceiro inoxidable AISI 304, acabado brillo

- Propiedade do arquivo: CYPE INGENIEROS, S.A.
- Formato: FIEBDC-3/2002
- Divisa: EUR
- Custos indirectos: 3.00 %
- Gastos xerais: 13.00 %
- Beneficio industrial: 6.00 %
- IVE: 16.00 %

## S Sinalización e equipamiento

### SM Baños

#### SMA Accesorios

**SMA036** Ude Asento para minusválidos, rehabilitación e terceira idade, colocado na parede, abatible, de aceiro inoxidable AISI 304, acabado brillo.
Subministración e colocación de asento para minusválidos, rehabilitación e terceira idade, colocado na parede, abatible, de aceiro inoxidable AISI 304, acabado brillo, de dimensións totais 420x420 mm, nivelado e fixado ó soporte coas suxeicións fornecidas polo fabricante. Totalmente montado.
Inclúe: Replanteo e trazado no paramento da situación do asento. Colocación, nivelación e fixación dos elementos de soporte. Limpeza do elemento.
Criterio de medición de proxecto: Número de unidades previstas, segundo documentación gráfica de Proxecto.
Criterio de medición de obra: Medirase o número de unidades realmente colocadas segundo especificacións do Proxecto.

| Código | Ud | Descrición | Rendemento | Prezo | Importe |
|---|---|---|---|---|---|
| mt31abn252a | Ude | Asento para minusválidos, rehabilitación e terceira idade, colocado na parede, abatible, de aceiro inoxidable AISI 304, acabado brillo, de dimensións totais 420x420 mm, incluso fixacións de aceiro inoxidable. (material) | 1.000 | 246.68 | 246.68 |
| op00ato010 |  | Atornillador. | 1.000 | 0.00 | 0.00 |
| op00tal010 |  | Taladro. | 1.000 | 0.00 | 0.00 |
| mo098 | h | Axudante fontaneiro. (man de obra) | 0.364 | 14.62 | 5.32 |
| % | % | Costes directos complementarios | 2 % | 252.00 | 5.04 |
|  |  | Custos directos |  |  | 257.04 |
