# Cabina con puerta e 2 laterales, de tablero fenólico HPL, de 13 mm de espesor

- Propiedade do arquivo: CYPE INGENIEROS, S.A.
- Formato: FIEBDC-3/2002
- Divisa: EUR
- Custos indirectos: 3.00 %
- Gastos xerais: 13.00 %
- Beneficio industrial: 6.00 %
- IVE: 16.00 %

## S Sinalización e equipamiento

### SV Vestuarios

#### SVC Cabinas

**SVC010** Ude Cabina con puerta e 2 laterales, de tablero fenólico HPL, de 13 mm de espesor.
Suministro y colocación de cabina con puerta e 2 laterales, de tablero fenólico HPL, de 13 mm de espesor, cor a escoller, de 2000 mm de altura e estructura de aluminio anodizado. Incluso elementos de fijación, bisagras con muelle, tirador de acero inoxidable, tope de goma, pies regulables en altura y colgador de acero inoxidable. Totalmente montada.
Inclúe: Replanteo. Colocación, nivelación y fijación de la cabina.
Criterio de medición de proxecto: Número de unidades previstas, segundo documentación gráfica de Proxecto.
Criterio de medición de obra: Medirase o número de unidades realmente colocadas segundo especificacións do Proxecto.

| Código | Ud | Descrición | Rendemento | Prezo | Importe |
|---|---|---|---|---|---|
| mt45cvg010a | Ude | Cabina con puerta e 2 laterales, de tablero fenólico HPL, de 13 mm de espesor, cor a escoller, de 2000 mm de altura e estructura de aluminio anodizado, incluso bisagras con muelle, tirador de acero inoxidable, tope de goma, pies regulables en altura y colgador de acero inoxidable. (material) | 1.000 | 877.49 | 877.49 |
| op00ato010 |  | Atornillador. | 1.000 | 0.00 | 0.00 |
| op00tal010 |  | Taladro. | 1.000 | 0.00 | 0.00 |
| mo009 | h | Oficial 1ª montador. (man de obra) | 0.606 | 15.78 | 9.56 |
| mo075 | h | Axudante montador. (man de obra) | 0.606 | 14.65 | 8.88 |
| % | % | Costes directos complementarios | 2 % | 895.93 | 17.92 |
|  |  | Custos directos |  |  | 913.85 |
