# Colector enterrado en terreo non agresivo, de tubo de PVC liso, serie SN-4, rixidez anular nominal 4 kN/m², de 160 mm de diámetro exterior

- Propiedade do arquivo: CYPE INGENIEROS, S.A.
- Formato: FIEBDC-3/2002
- Divisa: EUR
- Custos indirectos: 3.00 %
- Gastos xerais: 13.00 %
- Beneficio industrial: 6.00 %
- IVE: 16.00 %

## U Urbanización interior da parcela

### UA Alcantarillado

#### UAC Colectores soterrados

**UAC010** m Colector enterrado en terreo non agresivo, de tubo de PVC liso, serie SN-4, rixidez anular nominal 4 kN/m², de 160 mm de diámetro exterior.
Subministración e montaxe de colector enterrado en terreo non agresivo, formado por tubo de PVC liso, serie SN-4, rixidez anular nominal 4 kN/m², de 160 mm de diámetro exterior e sección circular, cunha pendente mínima do 0,50%, para condución de saneamento sen presión, colocado sobre cama ou leito de area de 10 cm de espesor, debidamente compactada e nivelada mediante equipo manual con pisón vibrante, recheo lateral compactando ata o riles e posterior recheo coa mesma area ata 30 cm por enriba da xeneratriz superior. Ata p/p de accesorios, pezas especiais, adhesivo para montaxe, sen incluír a escavación nin o posterior recheo principal das gabias. Totalmente montado, conexionado e probado mediante as correspondentes probas de servizo (incluídas neste prezo).
Inclúe: Todas. Replanteo e trazado do conducto en planta e pendentes. Eliminación das terras soltas do fondo da excavación. Presentación en seco de tubos e pezas especiais. Verquido da arena no fondo da zanxa. Descenso e colocación dos colectores no fondo da zanxa. Montaxe da instalación empezando polo extremo de cabeceira. Limpeza da zona a unir co líquido limpador, aplicación do adhesivo e encaixe de pezas. Realización de probas de servizo. Execución do recheo envolvente.
Criterio de medición de proxecto: Lonxitude medida en proxección horizontal, entre caras interiores de arquetas ou outros elementos de unión, segundo documentación gráfica de Proxecto.
Criterio de medición de obra: Medirase, en proxección horizontal, a lonxitude realmente executada segundo especificacións do Proxecto, entre caras interiores de arquetas ou outros elementos de unión, incluíndo os tramos ocupados por pezas especiais.

| Código | Ud | Descrición | Rendemento | Prezo | Importe |
|---|---|---|---|---|---|
| mt11tpb030c | m | Tubo de PVC liso, para saneamento soterrado sen presión, serie SN-4, rixidez anular nominal 4 kN/m², de 160 mm de diámetro exterior e 4 mm de espesor, segundo UNE-EN 1401-1. (material) | 1.050 | 17.43 | 18.30 |
| mt01ara010 | m³ | Area de 0 a 5 mm de diámetro. (material) | 0.294 | 12.02 | 3.53 |
| mq01ret020b | h | Retrocargadora sobre neumáticos 100 CV. (maquinaria) | 0.042 | 35.52 | 1.49 |
| mq02rop020 | h | Pisón vibrante de 80 kg, con placa de 30x30 cm, tipo rana. (maquinaria) | 0.294 | 8.48 | 2.49 |
| mo039 | h | Oficial 1ª construcción de obra civil. (man de obra) | 0.175 | 15.28 | 2.67 |
| mo082 | h | Axudante construcción de obra civil. (man de obra) | 0.200 | 14.65 | 2.93 |
| % | % | Costes directos complementarios | 2 % | 31.41 | 0.63 |
|  |  | Custos directos |  |  | 32.04 |
