# Sumidoiro lonxitudinal de fábrica, de 200 mm de ancho interior e 400 mm de alto, con rexilla de aceiro galvanizado, clase A-15 segundo UNE-EN 124 e UNE-EN 1433

- Propiedade do arquivo: CYPE INGENIEROS, S.A.
- Formato: FIEBDC-3/2002
- Divisa: EUR
- Custos indirectos: 3.00 %
- Gastos xerais: 13.00 %
- Beneficio industrial: 6.00 %
- IVE: 16.00 %

## U Urbanización interior da parcela

### UA Alcantarillado

#### UAI Sumidoiros e imbornais urbáns

**UAI010** m Sumidoiro lonxitudinal de fábrica, de 200 mm de ancho interior e 400 mm de alto, con rexilla de aceiro galvanizado, clase A-15 segundo UNE-EN 124 e UNE-EN 1433.
Formación de sumidoiro lonxitudinal con paredes de fábrica de ladrillo cerámico macizo de 1/2 pé de espesura, sentado con morteiro de cemento M-5, recebada e brunida interiormente con morteiro de cemento M-15, con rexilla e marco de aceiro galvanizado, de 200 mm de ancho interior e 400 mm de alto, clase A-15 segundo UNE-EN 124 e UNE-EN 1433, realizado sobre soleira de formigón en masa HM-20/B/20/I de 15 cm de espesura. Incluso p/p de pezas especiais, recibido, sifón en liña rexistrable colocado á saída do sumidoiro para garantir o selo hidráulico, incluíndo o recheo do trasdorso con formigón e sen incluír a escavación. Totalmente montado, conexionado á rede xeral de desaugue e probado.
Inclúe: Replanteo e trazado do sumidoiro. Eliminación das terras soltas no fondo previamente escavado. Verquido e compactación do formigón en formación de soleira. Formación da obra de fábrica con ladrillos, previamente humedecidos, colocados con morteiro. Formación de buratos para conexionado de tubos. Empalme e rexuntado da tubería ó sumidoiro. Colocación do sifón en liña. Recebado e brunido polo interior con morteiro de cemento, redondeando ángulos. Recheo do trasdorso. Colocación do marco e a reixa.
Criterio de medición de proxecto: Lonxitude medida en proxección horizontal, segundo documentación gráfica de Proxecto.
Criterio de medición de obra: Medirase, en proxección horizontal, a lonxitude realmente executada segundo especificacións do Proxecto.

| Código | Ud | Descrición | Rendemento | Prezo | Importe |
|---|---|---|---|---|---|
| mt10hmf010Mm | m³ | Formigón HM-20/B/20/I, fabricado en central. (material) | 0.858 | 70.64 | 60.61 |
| mt04lma010a | Ude | Ladrillo cerámico macizo de elaboración mecánica para revestir, 25x12x5 cm, segundo UNE-EN 771-1. (material) | 74.000 | 0.38 | 28.12 |
| mt09mor010c | m³ | Morteiro de cemento CEM II/B-P 32,5 N tipo M-5, confecionado na obra con 250 kg/m³ de cemento e unha proporción en volume 1/6. (material) | 0.028 | 115.30 | 3.23 |
| mt09mor010f | m³ | Morteiro de cemento CEM II/B-P 32,5 N tipo M-15, confecionado na obra con 450 kg/m³ de cemento e unha proporción en volume 1/3. (material) | 0.016 | 149.30 | 2.39 |
| mt11rej020a | Ude | Marco e grella de aceiro galvanizado, de 200 mm de ancho e 500 mm de lonxitude, para canaleta de 200 mm de ancho interior e 400 mm de alto, clase A-15 segundo UNE-EN 124 e UNE-EN 1433. (material) | 2.000 | 8.44 | 16.88 |
| mt11var120a | Ude | Sifón en liña de PVC, cor gris, rexistrable, con unión macho/femia, de 110 mm de diámetro. (material) | 0.200 | 28.20 | 5.64 |
| au00auh020 |  | Canaleta para vertido del hormigón. | 1.000 | 0.00 | 0.00 |
| au00auh040 |  | Vibrador de formigón, eléctrico. | 1.000 | 0.00 | 0.00 |
| mo039 | h | Oficial 1ª construcción de obra civil. (man de obra) | 1.594 | 15.28 | 24.36 |
| mo082 | h | Axudante construcción de obra civil. (man de obra) | 0.797 | 14.65 | 11.68 |
| % | % | Costes directos complementarios | 2 % | 152.91 | 3.06 |
|  |  | Custos directos |  |  | 155.97 |
