# Imbornal prefabricado de formigón, de 50x30x60 cm

- Propiedade do arquivo: CYPE INGENIEROS, S.A.
- Formato: FIEBDC-3/2002
- Divisa: EUR
- Custos indirectos: 3.00 %
- Gastos xerais: 13.00 %
- Beneficio industrial: 6.00 %
- IVE: 16.00 %

## U Urbanización interior da parcela

### UA Alcantarillado

#### UAI Sumidoiros e imbornais urbáns

**UAI020** Ude Imbornal prefabricado de formigón, de 50x30x60 cm.
Subministración e montaxe de imbornal prefabricado de formigón fck=25 MPa, de 50x30x60 cm de medidas interiores, para recollida de augas pluviais, colocado sobre soleira de formigón en masa HM-20/P/20/I de 10 cm de espesor e grella de fundición dúctil normalizada, clase C-250 segundo UNE-EN 124, compatible con superficies de lastro, formigón ou asfalto en quente, abatible e antirroubo, con marco de fundición do mesmo tipo, rasada ó pavimento. Totalmente instalado e conexionado á rede xeral de desaugadoiro, incluíndo o recheo do trasdorso con material granular e sen incluir a escavación.
Inclúe: Replanteo e trazado do imbornal en planta e alzado. Excavación. Eliminación das terras soltas do fondo da excavación. Verquido e compactación do hormigón en formación de soleira. Colocación do imbornal prefabricado. Empalme e rexuntado do imbornal ó colector. Recheo do trasdós. Colocación do marco e a rexilla.
Criterio de medición de proxecto: Número de unidades previstas, segundo documentación gráfica de Proxecto.
Criterio de medición de obra: Medirase o número de unidades realmente executadas segundo especificacións do Proxecto.

| Código | Ud | Descrición | Rendemento | Prezo | Importe |
|---|---|---|---|---|---|
| mt11arh011a | Ude | Imbornal con fondo e saída frontal, rexistrable, prefabricada de formigón fck=25 MPa, de 50x30x60 cm de medidas interiores, para saneamento. (material) | 1.000 | 28.32 | 28.32 |
| mt11rej010a | Ude | Marco e rexilla de fundición dúctil, clase C-250 segundo UNE-EN 124, abatible e provista de cadea antirrobo, de 300x300 mm, para imbornal, ata revestimento de pintura bituminosa e relevos antiescorregadizos na parte superior. (material) | 1.000 | 32.64 | 32.64 |
| mt10hmf010Mp | m³ | Formigón HM-20/P/20/I, fabricado en central. (material) | 0.048 | 66.78 | 3.21 |
| mt01arr010a | t | Grava de canteira, de 19 a 25 mm de diámetro. (material) | 0.529 | 7.23 | 3.82 |
| au00auh020 |  | Canaleta para vertido del hormigón. | 1.000 | 0.00 | 0.00 |
| au00auh040 |  | Vibrador de formigón, eléctrico. | 1.000 | 0.00 | 0.00 |
| mo039 | h | Oficial 1ª construcción de obra civil. (man de obra) | 0.512 | 15.28 | 7.82 |
| mo082 | h | Axudante construcción de obra civil. (man de obra) | 0.512 | 14.65 | 7.50 |
| % | % | Costes directos complementarios | 2 % | 83.31 | 1.67 |
|  |  | Custos directos |  |  | 84.98 |
