# Equipamento deportivo para pista de paddle

- Propiedade do arquivo: CYPE INGENIEROS, S.A.
- Formato: FIEBDC-3/2002
- Divisa: EUR
- Custos indirectos: 3.00 %
- Gastos xerais: 13.00 %
- Beneficio industrial: 6.00 %
- IVE: 16.00 %

## U Urbanización interior da parcela

### UD Pistas deportivas

#### UDE Equipamentos

**UDE010** Ude Equipamento deportivo para pista de paddle.
Subministración e colocación de equipamento deportivo para pista de paddle, formado por rede de nailon reforzado, postes de apoio e accesorios regulamentarios, segundo normativa federativa. Incluso ancoraxes de chan para postes de tubo de aluminio de 93 mm de diámetro e 420 mm de lonxitude, con tapa, recibidos en dado de formigón HM-20/B/20/I de 50x50x40 cm. Totalmente montado.
Inclúe: Replanteo. Preparación dos ancoraxes. Colocación do equipamento.
Criterio de medición de proxecto: Número de unidades previstas, segundo documentación gráfica de Proxecto.
Criterio de medición de obra: Medirase o número de unidades realmente executadas segundo especificacións do Proxecto.

| Código | Ud | Descrición | Rendemento | Prezo | Importe |
|---|---|---|---|---|---|
| mt10hmf010Mm | m³ | Formigón HM-20/B/20/I, fabricado en central. (material) | 0.300 | 70.64 | 21.19 |
| mt47ede011b | Ude | Vaina de aluminio para anclaxe no chan de poste de paddle, en tubo de 93 mm de diámetro e 420 mm de lonxitude, con tapa. (material) | 2.000 | 42.07 | 84.14 |
| mt47ede010b | Ude | Equipamiento deportivo para pista de paddle, composto de rede de nylon reforzado, postes de apoio e accesorios reglamentarios, segúndo normativa federativa. (material) | 2.000 | 716.00 | 1432.00 |
| au00auh040 |  | Vibrador de formigón, eléctrico. | 1.000 | 0.00 | 0.00 |
| mo039 | h | Oficial 1ª construcción de obra civil. (man de obra) | 4.477 | 15.28 | 68.41 |
| mo082 | h | Axudante construcción de obra civil. (man de obra) | 4.477 | 14.65 | 65.59 |
| % | % | Costes directos complementarios | 2 % | 1671.33 | 33.43 |
|  |  | Custos directos |  |  | 1704.76 |
