# Recebo de cemento aplicado en paramentos verticais de pistas de paddle

- Propiedade do arquivo: CYPE INGENIEROS, S.A.
- Formato: FIEBDC-3/2002
- Divisa: EUR
- Custos indirectos: 3.00 %
- Gastos xerais: 13.00 %
- Beneficio industrial: 6.00 %
- IVE: 16.00 %

## U Urbanización interior da parcela

### UD Pistas deportivas

#### UDV Revestimentos

**UDV015** m² Recebo de cemento aplicado en paramentos verticais de pistas de paddle.
Formación de revestimento continuo de morteiro hidrófugo de cemento M-10, mestreado cada 2 m, de 20 mm de espesura, aplicado sobre un recebo previo de 2 a 4 mm de espesura cun morteiro de cemento M-15 (non incluido neste prezo) dos paramentos verticais exteriores das pistas de paddle, acabado semi brunido con cemento CEM II/A-P 32,5 mediante pasadas de trolla ata conseguir unha superficie lisa. Incluso p/p de limpeza da superficie soporte, malla soporte, formación de rincóns, arestas, remates, elementos especiais e estadaxes.
Inclúe: Todas. Limpeza da superficie soporte. Humectación do paramento a revestir, eliminando rebabas de morteiro, pó, etc. Formación de capa previa de agarre. Formación con morteiro de rincóns e aristas. Colocación de reglóns verticais nos extremos e aristas do paramento. Tendido dun fío entre os reglóns. Colocación de tientos e formación de maestras. Extendido da pasta entre as maestras. Alisado do paramento pasando unha regla sobre as maestras. Acabado da superficie. Curado do morteiro.
Criterio de medición de proxecto: Superficie medida segundo documentación gráfica de Proxecto.
Criterio de medición de obra: Medirase a superficie realmente executada segundo especificacións do Proxecto.

| Código | Ud | Descrición | Rendemento | Prezo | Importe |
|---|---|---|---|---|---|
| mt09var010a | m² | Malla para armar morteiros. (material) | 1.100 | 0.69 | 0.76 |
| mt08adt010 | kg | Aditivo hidrófugo para impermeabilización de morteiros o hormigones. (material) | 1.000 | 1.03 | 1.03 |
| mt09mor010e | m³ | Morteiro de cemento CEM II/B-P 32,5 N tipo M-10, confecionado na obra con 380 kg/m³ de cemento e unha proporción en volume 1/4. (material) | 0.020 | 133.30 | 2.67 |
| mt08cem020a | kg | Cemento Portland CEM II/A-P 32,5 R, en sacos, segundo UNE-EN 197-1. (material) | 4.000 | 0.09 | 0.36 |
| mo018 | h | Oficial 1ª construcción. (man de obra) | 0.462 | 15.28 | 7.06 |
| mo104 | h | Peón ordinario construcción. (man de obra) | 0.231 | 13.97 | 3.23 |
| % | % | Costes directos complementarios | 2 % | 15.11 | 0.30 |
|  |  | Custos directos |  |  | 15.41 |
