# Pintado de paredes en pista de paddle

- Propiedade do arquivo: CYPE INGENIEROS, S.A.
- Formato: FIEBDC-3/2002
- Divisa: EUR
- Custos indirectos: 3.00 %
- Gastos xerais: 13.00 %
- Beneficio industrial: 6.00 %
- IVE: 16.00 %

## U Urbanización interior da parcela

### UD Pistas deportivas

#### UDV Revestimentos

**UDV020** m² Pintado de paredes en pista de paddle.
Subministración e aplicación con rolo sobre paramentos verticais de pista de paddle, de dúas capas de pintura acrílica en cor verde, cun rendemento de 0,15 kg/m² por capa. Incluso p/p de limpeza da superficie soporte.
Inclúe: Todas. Limpeza da superficie soporte. Execución do pintado con pintura acrílica.
Criterio de medición de proxecto: Superficie medida segundo documentación gráfica de Proxecto.
Criterio de medición de obra: Medirase a superficie realmente executada segundo especificacións do Proxecto.

| Código | Ud | Descrición | Rendemento | Prezo | Importe |
|---|---|---|---|---|---|
| mt47mpi020a | kg | Pintura acrílica cor verde para paramentos verticais de pistas deportivas. (material) | 0.300 | 9.12 | 2.74 |
| mo036 | h | Oficial 1ª pintor. (man de obra) | 0.139 | 15.28 | 2.12 |
| mo071 | h | Axudante pintor. (man de obra) | 0.139 | 14.65 | 2.04 |
| % | % | Costes directos complementarios | 2 % | 6.90 | 0.14 |
|  |  | Custos directos |  |  | 7.04 |
