# Firme flexible para tráfico pesado T0 sobre explanada E3

- Propiedade do arquivo: CYPE INGENIEROS, S.A.
- Formato: FIEBDC-3/2002
- Divisa: EUR
- Custos indirectos: 3.00 %
- Gastos xerais: 13.00 %
- Beneficio industrial: 6.00 %
- IVE: 16.00 %

## U Urbanización interior da parcela

### UF Seccións de firme

#### UFF Flexible

**UFF010** m² Firme flexible para tráfico pesado T0 sobre explanada E3, composto de capa de 25 cm de espesor de solocemento SC40, e mezcla bituminosa en quente: capa base de 12 cm de S25; capa intermedia de 5 cm de S25; capa de rodadura de 3 cm de M10.
Formación de firme flexible para tráfico pesado T0 sobre explanada E3, composto por: capa de 25 cm de espesor de solocemento formada pola mezcla en central de material granular para a fabricación de SC40, axeitado para tráfico T0 con cemento CEM II / A-V 32,5 N, a granel; rego de curado mediante a aplicación de emulsión bituminosa, tipo ECR-1, a base de betún asfáltico; mezcla bituminosa en quente: rego de adherencia mediante a aplicación de emulsión bituminosa, tipo ECR-1, a base de betún asfáltico; capa base de 12 cm de espesor formada por material granular para a fabricación de mistura bituminosa en quente S25, coeficiente de Los Ángeles <=25, axeitado para tráfico T0 con filler calizo, para mistura bituminosa en quente e betún asfáltico B40/50; rego de adherencia mediante a aplicación de emulsión bituminosa, tipo ECR-1, a base de betún asfáltico; capa intermedia de 5 cm de espesor formada por material granular para a fabricación de mistura bituminosa en quente S25, coeficiente de Los Ángeles <=25, axeitado para tráfico T0 con filler calizo, para mistura bituminosa en quente e betún asfáltico B40/50; rego de adherencia mediante a aplicación de emulsión bituminosa, tipo ECR-1, a base de betún asfáltico; capa de rodadura de 3 cm de espesor formada por material granular para a fabricación de mistura bituminosa en quente M10, coeficiente de Los Ángeles <=15, axeitado para tráfico T00 con filler calizo, para mistura bituminosa en quente e betún asfáltico modificado con polímeros BM-3c.
Inclúe: Estudo da mestura e obtención da fórmula de traballo da mestura con cemento. Preparación da superficie existente para a mestura con cemento. Fabricación da mestura con cemento. Transporte da mestura con cemento. Vertido e extensión da mestura con cemento. Prefisuración da capa de mestura con cemento. Compactación e acabado da capa de mestura con cemento. Execución de xuntas de traballo na capa de mestura con cemento. Curado da capa de mestura con cemento. Tramo de proba para a capa de mestura con cemento. Preparación da superficie para o rego de adherencia. Aplicación da emulsión bituminosa. Estudo da mestura e obtención da fórmula de traballo da mestura bituminosa. Preparación da superficie existente para a capa de mestura bituminosa. Aprovisionamento de áridos para a fabricación da mestura bituminosa. Fabricación da mestura bituminosa. Transporte da mestura bituminosa. Extensión da mestura bituminosa. Compactación da capa de mestura bituminosa. Execución de xuntas transversais e lonxitudinais na capa de mestura bituminosa. Tramo de proba para a capa de mestura bituminosa.
Criterio de medición de proxecto: Superficie medida en proxección horizontal, segundo documentación gráfica de Proxecto.
Criterio de medición de obra: Medirase, en proxección horizontal, a superficie realmente executada segundo especificacións do Proxecto.

| Código | Ud | Descrición | Rendemento | Prezo | Importe |
|---|---|---|---|---|---|
| mt01arp100c | t | Material granular para a fabricación de SC40, axeitado para tráfico T0, segundo PG-3. (material) | 0.553 | 2.50 | 1.38 |
| mt08cet020c | t | Cemento CEM II / A-V 32,5 N, a granel, segundo UNE-EN 197-1. (material) | 0.017 | 92.44 | 1.57 |
| mt14ebc010a | kg | Emulsión bituminosa, tipo ECR-1, a base de betún asfáltico, segundo PG-3. (material) | 0.800 | 0.24 | 0.19 |
| mt14ebc010a | kg | Emulsión bituminosa, tipo ECR-1, a base de betún asfáltico, segundo PG-3. | 1.000 | 0.24 | 0.24 |
| mt01arp120acca | t | Material granular para a fabricación de mistura bituminosa en quente S25, coeficiente de Los Ángeles <=25, axeitado para tráfico T0, segundo PG-3. (material) | 0.253 | 8.90 | 2.25 |
| mt01arp060a | t | Filler calizo, para mistura bituminosa en quente. (material) | 0.011 | 41.00 | 0.45 |
| mt14ebc020ead1b | t | Betún asfáltico B40/50, segundo PG-3. (material) | 0.010 | 292.74 | 2.93 |
| mt14ebc010a | kg | Emulsión bituminosa, tipo ECR-1, a base de betún asfáltico, segundo PG-3. | 1.000 | 0.24 | 0.24 |
| mt01arp120bcha | t | Material granular para a fabricación de mistura bituminosa en quente S25, coeficiente de Los Ángeles <=25, axeitado para tráfico T0, segundo PG-3. (material) | 0.104 | 8.90 | 0.93 |
| mt01arp060b | t | Filler calizo, para mistura bituminosa en quente. (material) | 0.005 | 41.00 | 0.21 |
| mt14ebc020fbe1b | t | Betún asfáltico B40/50, segundo PG-3. (material) | 0.005 | 292.74 | 1.46 |
| mt14ebc010a | kg | Emulsión bituminosa, tipo ECR-1, a base de betún asfáltico, segundo PG-3. | 1.000 | 0.24 | 0.24 |
| mt01arp120ccph | t | Material granular para a fabricación de mistura bituminosa en quente M10, coeficiente de Los Ángeles <=15, axeitado para tráfico T00, segundo PG-3. (material) | 0.061 | 10.15 | 0.62 |
| mt01arp060c | t | Filler calizo, para mistura bituminosa en quente. (material) | 0.004 | 41.00 | 0.16 |
| mt14ebc020gjX1h | t | Betún asfáltico modificado con polímeros BM-3c, segundo PG-3. (material) | 0.003 | 415.14 | 1.25 |
| mq10csc010 | h | Central discontinua para tratamento de materiais con cemento, de 160 t/h. (maquinaria) | 0.007 | 86.52 | 0.61 |
| mq04tkt010 | t·km | Transporte de áridos. (maquinaria) | 11.645 | 0.10 | 1.16 |
| mq04cab010d | h | Camión basculante de 14 t de carga. (maquinaria) | 0.023 | 39.14 | 0.90 |
| mq01mot010b | h | Motoniveladora de 200 CV. (maquinaria) | 0.008 | 78.89 | 0.63 |
| mq02cia020 | h | Camión con cuba de auga. (maquinaria) | 0.016 | 36.05 | 0.58 |
| mq02rov010b | h | Compactador monocilíndrico vibrante autopropulsado, de 15 t. (maquinaria) | 0.008 | 64.40 | 0.52 |
| mq01pan010b | h | Pala cargadora sobre neumáticos de 85 CV/1,2 m³. (maquinaria) | 0.023 | 43.59 | 1.00 |
| mq02cia010 | h | Camión cisterna equipado para rego, de 8 m³ de capacidade. (maquinaria) | 0.013 | 41.30 | 0.54 |
| mq11bar010 | h | Varredora remolcada con motor auxiliar. (maquinaria) | 0.008 | 10.30 | 0.08 |
| mq10mbc010 | h | Central asfáltica continua para fabricación de mistura bituminosa en quente, de 200 t/h. (maquinaria) | 0.015 | 309.00 | 4.64 |
| mq04tkt020 | t·km | Transporte de aglomerado. (maquinaria) | 9.316 | 0.10 | 0.93 |
| mq04deq010 | Ude | Desplazamento de maquinaria de fabricación de mistura bituminosa en quente. (maquinaria) | 1.362 | 1.03 | 1.40 |
| mq11ext030 | h | Extendedora asfáltica de cadeas 110 CV. (maquinaria) | 0.015 | 80.34 | 1.21 |
| mq02rot030b | h | Compactador tándem autopropulsado, de 10 t. (maquinaria) | 0.015 | 39.14 | 0.59 |
| mq11com010 | h | Compactador de neumáticos autopropulsado, de 12/22 t. (maquinaria) | 0.015 | 58.20 | 0.87 |
| mo039 | h | Oficial 1ª construcción de obra civil. (man de obra) | 0.019 | 15.28 | 0.29 |
| mo082 | h | Axudante construcción de obra civil. (man de obra) | 0.030 | 14.65 | 0.44 |
| % | % | Costes directos complementarios | 2 % | 30.51 | 0.61 |
|  |  | Custos directos |  |  | 31.12 |
