# Arqueta de conexión eléctrica

- Propiedade do arquivo: CYPE INGENIEROS, S.A.
- Formato: FIEBDC-3/2002
- Divisa: EUR
- Custos indirectos: 3.00 %
- Gastos xerais: 13.00 %
- Beneficio industrial: 6.00 %
- IVE: 16.00 %

## U Urbanización interior da parcela

### UI Iluminación exterior

#### UIA Arquetas

**UIA010** Ude Arqueta de conexión eléctrica, prefabricada de formigón, sen fondo, rexistrable, de 30x30x30 cm de medidas interiores, con marco de chapa galvanizada e tapa de formigón armado alixeirado, de 39,5x38,5 cm.
Subministración e montaxe de arqueta de conexión eléctrica, prefabricada de formigón, sen fondo, rexistrable, de 30x30x30 cm de medidas interiores, con paredes rebaixadas para a entrada de tubos, capaz de soportar unha carga de 400 kN, con marco de chapa galvanizada e tapa de formigón armado alixeirado, de 39,5x38,5 cm, para arqueta de conexión eléctrica, capaz de soportar unha carga de 125 kN. Incluso conexións de tubos e remates. Completamente acabada, sen incluir a escavación nin o recheo do trasdós.
Inclúe: Replanteo da arqueta. Eliminación das terras soltas do fondo da excavación. Colocación da arqueta prefabricada. Formación de buracos para conexionado de tubos. Empalme dos tubos á arqueta. Colocación da tapa e os accesorios.
Criterio de medición de proxecto: Número de unidades previstas, segundo documentación gráfica de Proxecto.
Criterio de medición de obra: Medirase o número de unidades realmente executadas segundo especificacións do Proxecto.

| Código | Ud | Descrición | Rendemento | Prezo | Importe |
|---|---|---|---|---|---|
| mt35arg100a | Ude | Arqueta de conexión eléctrica, prefabricada de formigón, sen fondo, rexistrable, de 30x30x30 cm de medidas interiores, con paredes rebaixadas para a entrada de tubos, capaz de soportar unha carga de 400 kN. (material) | 1.000 | 4.84 | 4.84 |
| mt35arg105a | Ude | Marco de chapa galvanizada e tapa de formigón armado alixeirado, de 39,5x38,5 cm, para arqueta de conexión eléctrica, capaz de soportar unha carga de 125 kN. (material) | 1.000 | 12.15 | 12.15 |
| mo039 | h | Oficial 1ª construcción de obra civil. (man de obra) | 0.565 | 15.28 | 8.63 |
| mo082 | h | Axudante construcción de obra civil. (man de obra) | 0.587 | 14.65 | 8.60 |
| % | % | Costes directos complementarios | 2 % | 34.22 | 0.68 |
|  |  | Custos directos |  |  | 34.90 |
