# Desbroce do terreo, con medios mecánicos, mediante tractor agrícola equipado con desbrozadora de martelos

- Propiedade do arquivo: CYPE INGENIEROS, S.A.
- Formato: FIEBDC-3/2002
- Divisa: EUR
- Custos indirectos: 3.00 %
- Gastos xerais: 13.00 %
- Beneficio industrial: 6.00 %
- IVE: 16.00 %

## U Urbanización interior da parcela

### UJ Xardinería

#### UJA Acondicionamento do terreo

**UJA010** m² Desbroce do terreo, con medios mecánicos, mediante tractor agrícola equipado con desbrozadora de martelos.
Desbroce do terreo, con medios mecánicos, mediante tractor agrícola equipado con desbrozadora de martelos. Incluso p/p de troceado e apilado para facilitar a súa posterior carga, en función das condicións de transporte, e protección das árbores ou plantas que se teñan que conservar.
Inclúe: Preparación da superficie de traballo. Desbroce do terreo. Troceado e apilado dos materiais de desbroce.
Criterio de medición de proxecto: Superficie medida en proxección horizontal, segundo documentación gráfica de Proxecto.
Criterio de medición de obra: Medirase, en proxección horizontal, a superficie realmente executada segundo especificacións do Proxecto.

| Código | Ud | Descrición | Rendemento | Prezo | Importe |
|---|---|---|---|---|---|
| mq09tra020 | h | Tractor agrícola, de 65 CV, equipado con desbrozadora de martelos, de 1,5 a 2 m de anchura de traballo. (maquinaria) | 0.001 | 42.00 | 0.04 |
| % | % | Costes directos complementarios | 2 % | 0.04 | 0.00 |
|  |  | Custos directos |  |  | 0.04 |
