# Arado do terreo solto ou compacto, ata unha profundidade de 20 cm, con medios mecánicos, mediante tractor agrícola equipado con rotovator

- Propiedade do arquivo: CYPE INGENIEROS, S.A.
- Formato: FIEBDC-3/2002
- Divisa: EUR
- Custos indirectos: 3.00 %
- Gastos xerais: 13.00 %
- Beneficio industrial: 6.00 %
- IVE: 16.00 %

## U Urbanización interior da parcela

### UJ Xardinería

#### UJA Acondicionamento do terreo

**UJA040** m² Arado do terreo solto ou compacto, ata unha profundidade de 20 cm, con medios mecánicos, mediante tractor agrícola equipado con rotovator.
Arado do terreo solto ou compacto, ata unha profundidade de 20 cm, con medios mecánicos, mediante tractor agrícola equipado con rotovator, efectuando dúas pasadas cruzadas. Incluso p/p de remates perimetrais e en zonas especiais, sinalización e protección do terreo.
Inclúe: Laboreo do terreo. Sinalización e protección do terreo.
Criterio de medición de proxecto: Superficie medida en proxección horizontal, segundo documentación gráfica de Proxecto.
Criterio de medición de obra: Medirase, en proxección horizontal, a superficie realmente executada segundo especificacións do Proxecto.

| Código | Ud | Descrición | Rendemento | Prezo | Importe |
|---|---|---|---|---|---|
| mq09tra010 | h | Tractor agrícola con rotovator, 50 CV. (maquinaria) | 0.064 | 29.87 | 1.91 |
| % | % | Costes directos complementarios | 2 % | 1.91 | 0.04 |
|  |  | Custos directos |  |  | 1.95 |
