# Abonado de fondo de terreo solto con abono mineral sólido de liberación rápida, extendido con medios mecánicos, mediante tractor agrícola equipado con abonadora, cun rendemento de 0,05 kg/m²

- Propiedade do arquivo: CYPE INGENIEROS, S.A.
- Formato: FIEBDC-3/2002
- Divisa: EUR
- Custos indirectos: 3.00 %
- Gastos xerais: 13.00 %
- Beneficio industrial: 6.00 %
- IVE: 16.00 %

## U Urbanización interior da parcela

### UJ Xardinería

#### UJA Acondicionamento do terreo

**UJA060** m² Abonado de fondo de terreo solto con abono mineral sólido de liberación rápida, extendido con medios mecánicos, mediante tractor agrícola equipado con abonadora, cun rendemento de 0,05 kg/m².
Abonado de fondo de terreo solto con abono mineral sólido de liberación rápida, extendido con medios mecánicos, mediante tractor agrícola equipado con abonadora, cun rendemento de 0,05 kg/m², procurando un reparto uniforme. Incluso p/p de preparación do terreo mediante un lixeiro rego do mesmo, sinalización e protección do terreo.
Inclúe: Humectación previa do terreo. Abonado do terreo. Sinalización e protección do terreo abonado.
Criterio de medición de proxecto: Superficie medida en proxección horizontal, segundo documentación gráfica de Proxecto.
Criterio de medición de obra: Medirase, en proxección horizontal, a superficie realmente executada segundo especificacións do Proxecto.

| Código | Ud | Descrición | Rendemento | Prezo | Importe |
|---|---|---|---|---|---|
| mt08aaa010a | m³ | Auga. (material) | 0.005 | 1.15 | 0.01 |
| mt48tif030a | kg | Abono mineral sólido, de liberación rápida. (material) | 0.050 | 2.00 | 0.10 |
| mq09tra040 | h | Tractor agrícola, de 50 a 70 CV de potencia, equipado con abonadora. (maquinaria) | 0.001 | 30.00 | 0.03 |
| mo081 | h | Axudante xardineiro. (man de obra) | 0.001 | 14.65 | 0.01 |
| % | % | Costes directos complementarios | 2 % | 0.15 | 0.00 |
|  |  | Custos directos |  |  | 0.15 |
