# Macizo de Milenrama (Achillea millefolium) de 0,15-0,60 m de altura, a razón de 4 plantas/m²

- Propiedade do arquivo: CYPE INGENIEROS, S.A.
- Formato: FIEBDC-3/2002
- Divisa: EUR
- Custos indirectos: 3.00 %
- Gastos xerais: 13.00 %
- Beneficio industrial: 6.00 %
- IVE: 16.00 %

## U Urbanización interior da parcela

### UJ Xardinería

#### UJM Macizos e rocallas

**UJM010** m² Macizo de Milenrama (Achillea millefolium) de 0,15-0,60 m de altura, a razón de 4 plantas/m².
Subministración, apertura de burato e plantación de macizo de Milenrama (Achillea millefolium) de 0,15-0,60 m de altura, a razón de 4 plantas/m², subministradas en colector. Ata p/p de preparación do terreo, aporte de terras e primeira rega.
Inclúe: Laboreo e preparación do terreo con motocultor. Abonado do terreo. Plantación. Recebo de mantillo. Primeiro rego.
Criterio de medición de proxecto: Superficie medida en proxección horizontal, segundo documentación gráfica de Proxecto.
Criterio de medición de obra: Medirase, en proxección horizontal, a superficie realmente executada segundo especificacións do Proxecto.

| Código | Ud | Descrición | Rendemento | Prezo | Importe |
|---|---|---|---|---|---|
| mt48epa010a | Ude | Milenrama (Achillea millefolium) de 0,15-0,60 m de altura, subministrada en contenedor de 8x8 cm. (material) | 4.000 | 1.85 | 7.40 |
| mt48tie040 | kg | Mantillo limpo cribado. (material) | 6.000 | 0.03 | 0.18 |
| mt48tie020 | kg | Substrato vexetal fertilizado. (material) | 6.000 | 0.52 | 3.12 |
| mt08aaa010a | m³ | Auga. (material) | 0.050 | 1.15 | 0.06 |
| mq09mot010 | h | Motocultor 60/80 cm. (maquinaria) | 0.071 | 26.86 | 1.91 |
| mo038 | h | Oficial 1ª xardineiro. (man de obra) | 0.117 | 15.28 | 1.79 |
| mo106 | h | Peón xardineiro. (man de obra) | 0.291 | 13.97 | 4.07 |
| % | % | Costes directos complementarios | 2 % | 18.53 | 0.37 |
|  |  | Custos directos |  |  | 18.90 |
