# Fonte de fundición de 1,25 m de altura, sección circular de 20 cm de diámetro, cunha billa de latón e desaugadoiro en cubeta, fixada a unha superficie soporte (non incluída neste prezo)

- Propiedade do arquivo: CYPE INGENIEROS, S.A.
- Formato: FIEBDC-3/2002
- Divisa: EUR
- Custos indirectos: 3.00 %
- Gastos xerais: 13.00 %
- Beneficio industrial: 6.00 %
- IVE: 16.00 %

## U Urbanización interior da parcela

### UM Moblaxe urbán

#### UMF Fontes

**UMF010** Ude Fonte de fundición de 1,25 m de altura, sección circular de 20 cm de diámetro, cunha billa de latón e desaugadoiro en cubeta, fixada a unha superficie soporte (non incluída neste prezo).
Subministración e colocación de fonte de fundición de 1,25 m de altura, sección circular de 20 cm de diámetro, cunha billa de latón e desaugadoiro en cubeta, fixada con tacos e parafusos de aceiro a unha superficie soporte (non incluída neste prezo). Totalmente montada.
Inclúe: Todas. Replanteo de aliñacións e niveis. Colocación e fixación das pezas.
Criterio de medición de proxecto: Número de unidades previstas, segundo documentación gráfica de Proxecto.
Criterio de medición de obra: Medirase o número de unidades realmente executadas segundo especificacións do Proxecto.

| Código | Ud | Descrición | Rendemento | Prezo | Importe |
|---|---|---|---|---|---|
| mt52mug090a | Ude | Fonte de fundición de 1,25 m de altura, sección circular de 20 cm de diámetro, cunha billa de latón e desaugadoiro en cubeta. (material) | 1.000 | 385.00 | 385.00 |
| mt52mug200k | Ude | Repercusión, na colocación de fonte, de elementos de fixación sobre superficie soporte: tacos e parafusos de aceiro. (material) | 1.000 | 2.84 | 2.84 |
| mq04cag010a | h | Camión con guindastre de ata 6 t. (maquinaria) | 0.681 | 49.45 | 33.68 |
| op00tal010 |  | Taladro. | 1.000 | 0.00 | 0.00 |
| op00ato010 |  | Atornillador. | 1.000 | 0.00 | 0.00 |
| mo039 | h | Oficial 1ª construcción de obra civil. (man de obra) | 0.296 | 15.28 | 4.52 |
| mo082 | h | Axudante construcción de obra civil. (man de obra) | 0.296 | 14.65 | 4.34 |
| % | % | Costes directos complementarios | 2 % | 430.38 | 8.61 |
|  |  | Custos directos |  |  | 438.99 |
