# Fito de aceiro laminado en quente con remate superior de aluminio, pé fixo, serie Elipso, modelo H-ELP-C "NATURAL FABER" de 778 mm de altura, con acabado en cor gris aceiro con textura férrea

- Propiedade do arquivo: CYPE INGENIEROS, S.A.
- Formato: FIEBDC-3/2002
- Divisa: EUR
- Custos indirectos: 3.00 %
- Gastos xerais: 13.00 %
- Beneficio industrial: 6.00 %
- IVE: 16.00 %

## U Urbanización interior da parcela

### UM Moblaxe urbán

#### UMH Fitos e bolardos

**UMH025** Ude Fito de aceiro laminado en quente con remate superior de aluminio, pé fixo, serie Elipso, modelo H-ELP-C "NATURAL FABER" de 778 mm de altura, con acabado en cor gris aceiro con textura férrea.
Subministración e instalación de fito de aceiro laminado en quente con remate superior de aluminio, pé fixo, serie Elipso, modelo H-ELP-C "NATURAL FABER" de 778 mm de altura, formado por un corpo dunha soa peza de 80 mm de diámetro e 2 mm de espesor, con acabado en cor gris aceiro con textura férrea. Protección do conxunto mediante galvanizado en quente de gran resistencia antioxidante; tratamento de desengraxe e fosfatado; lacado ó forno con poliéster ferrotexturado. Máxima adherencia do revestimento exterior. Ata escavación e soleira de formigón HM-20/P/20/I. Totalmente montado.
Inclúe: Todas. Replanteo de aliñacións e niveis. Excavación. Execución da base de formigón. Colocación e fixación das pezas.
Criterio de medición de proxecto: Número de unidades previstas, segundo documentación gráfica de Proxecto.
Criterio de medición de obra: Medirase o número de unidades realmente executadas segundo especificacións do Proxecto.

| Código | Ud | Descrición | Rendemento | Prezo | Importe |
|---|---|---|---|---|---|
| mt10hmf010Mp | m³ | Formigón HM-20/P/20/I, fabricado en central. (material) | 0.100 | 66.78 | 6.68 |
| mt52mun010b | Ude | Fito de aceiro laminado en quente con remate superior de aluminio, pé fixo, serie Elipso, modelo H-ELP-C "NATURAL FABER" de 778 mm de altura, formado por un corpo dunha soa peza de 80 mm de diámetro e 2 mm de espesor, con acabado en cor gris aceiro con textura férrea. (material) | 1.000 | 36.00 | 36.00 |
| op00tal010 |  | Taladro. | 1.000 | 0.00 | 0.00 |
| op00ato010 |  | Atornillador. | 1.000 | 0.00 | 0.00 |
| au00auh040 |  | Vibrador de formigón, eléctrico. | 1.000 | 0.00 | 0.00 |
| mo039 | h | Oficial 1ª construcción de obra civil. (man de obra) | 0.591 | 15.28 | 9.03 |
| mo082 | h | Axudante construcción de obra civil. (man de obra) | 0.591 | 14.65 | 8.66 |
| % | % | Costes directos complementarios | 2 % | 60.37 | 1.21 |
|  |  | Custos directos |  |  | 61.58 |
