# Xardineira cadrada de fundición, de 60x60x50 cm

- Propiedade do arquivo: CYPE INGENIEROS, S.A.
- Formato: FIEBDC-3/2002
- Divisa: EUR
- Custos indirectos: 3.00 %
- Gastos xerais: 13.00 %
- Beneficio industrial: 6.00 %
- IVE: 16.00 %

## U Urbanización interior da parcela

### UM Moblaxe urbán

#### UMJ Xardineiras

**UMJ010** Ude Xardineira cadrada de fundición, de 60x60x50 cm.
Subministración e colocación de xardineira cadrada de fundición, de 60x60x50 cm, pintada en cor negra, con fixación por gravidade.
Inclúe: Replanteo de aliñacións e niveis. Colocación e fixación das pezas.
Criterio de medición de proxecto: Número de unidades previstas, segundo documentación gráfica de Proxecto.
Criterio de medición de obra: Medirase o número de unidades realmente executadas segundo especificacións do Proxecto.

| Código | Ud | Descrición | Rendemento | Prezo | Importe |
|---|---|---|---|---|---|
| mt52mug100a | Ude | Xardineira cadrada de fundición, de 60x60x50 cm, pintada en cor negra. (material) | 1.000 | 580.00 | 580.00 |
| mo039 | h | Oficial 1ª construcción de obra civil. (man de obra) | 1.773 | 15.28 | 27.09 |
| mo082 | h | Axudante construcción de obra civil. (man de obra) | 1.773 | 14.65 | 25.97 |
| % | % | Costes directos complementarios | 2 % | 633.06 | 12.66 |
|  |  | Custos directos |  |  | 645.72 |
