# Varanda modular de aceiro laminado en quente, serie BT, modelo BTL "TRENZA METAL", de 2,00x0,90 m, acabado en cor gris aceiro, con textura férrea, e pes de ancoraxe serie PBT para parafusear

- Propiedade do arquivo: CYPE INGENIEROS, S.A.
- Formato: FIEBDC-3/2002
- Divisa: EUR
- Custos indirectos: 3.00 %
- Gastos xerais: 13.00 %
- Beneficio industrial: 6.00 %
- IVE: 16.00 %

## U Urbanización interior da parcela

### UM Moblaxe urbán

#### UMQ Proteccións peonís

**UMQ030** Ude Varanda modular de aceiro laminado en quente, serie BT, modelo BTL "TRENZA METAL", de 2,00x0,90 m, acabado en cor gris aceiro, con textura férrea, e pes de ancoraxe serie PBT para parafusear.
Subministración e montaxe de varanda urbana modular de aceiro laminado en quente, para protección de viandantes, serie BT, modelo BTL "TRENZA METAL", de 2,00x0,90 m, composta de corpo de varanda de reixa trenzada "TRENZA METAL", bastidor de pletina de 50x8 mm, verteaugas de angular de 35x35 mm e pasamáns de media cana maciza, de; pes de ancoraxe serie PBT para parafusear e parafusería de aceiro zincado con roblóns para ocultar os parafusos. Protección do conxunto mediante galvanizado en quente de gran resistencia antioxidante; tratamento de desengraxe e fosfatado; lacado ó forno con poliéster ferrotexturado. Máxima adherencia do revestimento exterior. Totalmente montada en obra.
Inclúe: Todas. Replanteo de aliñacións e niveis. Colocación e fixación das pezas.
Criterio de medición de proxecto: Número de unidades previstas, segundo documentación gráfica de Proxecto.
Criterio de medición de obra: Medirase o número de unidades realmente executadas segundo especificacións do Proxecto.

| Código | Ud | Descrición | Rendemento | Prezo | Importe |
|---|---|---|---|---|---|
| mt26aae025ae | m | Varanda modular de aceiro laminado en quente, serie BT, modelo BTL "TRENZA METAL", de 2,00x0,90 m, acabado en cor gris aceiro, con textura férrea, incluso complementos e accesorios de montaxe. (material) | 2.000 | 211.00 | 422.00 |
| op00tal010 |  | Taladro. | 1.000 | 0.00 | 0.00 |
| op00ato010 |  | Atornillador. | 1.000 | 0.00 | 0.00 |
| mo039 | h | Oficial 1ª construcción de obra civil. (man de obra) | 0.828 | 15.28 | 12.65 |
| mo082 | h | Axudante construcción de obra civil. (man de obra) | 0.828 | 14.65 | 12.13 |
| % | % | Costes directos complementarios | 2 % | 446.78 | 8.94 |
|  |  | Custos directos |  |  | 455.72 |
