# Varanda urbana modular articulada

- Propiedade do arquivo: CYPE INGENIEROS, S.A.
- Formato: FIEBDC-3/2002
- Divisa: EUR
- Custos indirectos: 3.00 %
- Gastos xerais: 13.00 %
- Beneficio industrial: 6.00 %
- IVE: 16.00 %

## U Urbanización interior da parcela

### UM Moblaxe urbán

#### UMQ Proteccións peonís

**UMQ035** Ude Varanda urbana modular articulada, composta por corpo de varanda de aceiro laminado en quente, serie Puente Colgante, modelo BC-305 "ZIGMETAL" de 3000x300 mm, realizado con pletina de 30x4 mm formando zigzag, con pasamáns, remate inferior e remates laterais, con acabado en cor verde con textura férrea, apoiado sobre montantes previstos para ancoraxe mediante recibido en soleira de formigón e con sinalización en cor verde RAL 6018.
Subministración e montaxe de varanda urbana modular articulada, composta por corpo de varanda de aceiro laminado en quente, serie Puente Colgante, modelo BC-305 "ZIGMETAL" de 3000x300 mm, realizado con pletina de 30x4 mm formando zigzag, con pasamáns macizo, remate inferior con tubo de 20x2 mm e remates laterais con pletina de 50x6 mm, con acabado en cor verde con textura férrea, apoiado sobre montantes de peche de 868 mm de altura, de pletina de 50x8 mm, previstos para ancoraxe mediante recibido en soleira de formigón e con sinalización en cor verde RAL 6018. Protección do conxunto mediante galvanizado en quente de gran resistencia antioxidante; tratamento de desengraxe e fosfatado; lacado ó forno con poliéster ferrotexturado. Ata p/p de soleira de formigón HM-20/P/20/I para ancoraxe de montantes e limpeza. Máxima adherencia do revestimento exterior. Totalmente montada en obra.
Inclúe: Todas. Replanteo de aliñacións e niveis. Ejecución da base de formigón. Colocación e fixación das pezas.
Criterio de medición de proxecto: Número de unidades previstas, segundo documentación gráfica de Proxecto.
Criterio de medición de obra: Medirase o número de unidades realmente executadas segundo especificacións do Proxecto.

| Código | Ud | Descrición | Rendemento | Prezo | Importe |
|---|---|---|---|---|---|
| mt10hmf010Mp | m³ | Formigón HM-20/P/20/I, fabricado en central. (material) | 0.100 | 66.78 | 6.68 |
| mt52mut025a | Ude | Placa de ancoraxe "ZIGMETAL", para recibido de montante de varanda en soleira de formigón. (material) | 2.000 | 9.00 | 18.00 |
| mt52mut050a | Ude | Corpo de varanda de aceiro laminado en quente, serie Puente Colgante, modelo BC-305 "ZIGMETAL" de 3000x300 mm, realizado con pletina de 30x4 mm formando zigzag, con pasamáns macizo, remate inferior con tubo de 20x2 mm e remates laterais con pletina de 50x6 mm, con acabado en cor verde con textura férrea, para apoio entre montantes. (material) | 1.000 | 92.00 | 92.00 |
| mt52mut055a | Ude | Montante para varanda serie Puente Colgante "ZIGMETAL" de 868 mm de altura, realizado con pletina de aceiro laminado en quente de 50x8 mm, con portasinais de cor verde. (material) | 2.000 | 109.00 | 218.00 |
| op00tal010 |  | Taladro. | 1.000 | 0.00 | 0.00 |
| op00ato010 |  | Atornillador. | 1.000 | 0.00 | 0.00 |
| au00auh040 |  | Vibrador de formigón, eléctrico. | 1.000 | 0.00 | 0.00 |
| mo039 | h | Oficial 1ª construcción de obra civil. (man de obra) | 1.241 | 15.28 | 18.96 |
| mo082 | h | Axudante construcción de obra civil. (man de obra) | 1.241 | 14.65 | 18.18 |
| % | % | Costes directos complementarios | 2 % | 371.82 | 7.44 |
|  |  | Custos directos |  |  | 379.26 |
