# Barreira de aceiro laminado en quente, con pé de montante fixo, serie Elipso, modelo B-ELP-C1 "NATURAL FABER" de 778 mm de altura, con acabado en cor gris aceiro-branca

- Propiedade do arquivo: CYPE INGENIEROS, S.A.
- Formato: FIEBDC-3/2002
- Divisa: EUR
- Custos indirectos: 3.00 %
- Gastos xerais: 13.00 %
- Beneficio industrial: 6.00 %
- IVE: 16.00 %

## U Urbanización interior da parcela

### UM Moblaxe urbán

#### UMQ Proteccións peonís

**UMQ045** m Barreira de aceiro laminado en quente, con pé de montante fixo, serie Elipso, modelo B-ELP-C1 "NATURAL FABER" de 778 mm de altura, con acabado en cor gris aceiro-branca.
Subministración e montaxe de barreira de aceiro laminado en quente, con pé de montante fixo, serie Elipso, modelo B-ELP-C1 "NATURAL FABER" de 778 mm de altura, formada por montantes de 80 mm de diámetro e 2 mm de espesor, cor gris aceiro, macizados con poliuretano e remate superior de aluminio, e unha barra superior horizontal realizada con tubo de 50 mm de diámetro e 1,5 mm de espesor de cor branca. Protección do conxunto mediante galvanizado en quente de gran resistencia antioxidante; tratamento de desengraxe e fosfatado; lacado ó forno con poliéster ferrotexturado. Máxima adherencia do revestimento exterior. Ata p/p de soleira de formigón HM-20/P/20/I para ancoraxe de montantes e limpeza. Totalmente montada en obra.
Inclúe: Todas. Replanteo de aliñacións e niveis. Execución da base de formigón. Colocación e fixación das pezas.
Criterio de medición de proxecto: Lonxitue medida a eixos, segundo documentación gráfica de Proxecto.
Criterio de medición de obra: Medirase, a eixos, a lonxitude realmente executada segundo especificacións do Proxecto.

| Código | Ud | Descrición | Rendemento | Prezo | Importe |
|---|---|---|---|---|---|
| mt10hmf010Mp | m³ | Formigón HM-20/P/20/I, fabricado en central. (material) | 0.100 | 66.78 | 6.68 |
| mt52mun030af | Ude | Barreira de aceiro laminado en quente, con pé de montante fixo, serie Elipso, modelo B-ELP-C1 "NATURAL FABER" de 778 mm de altura, formada por montantes de 80 mm de diámetro e 2 mm de espesor, cor gris aceiro, macizados con poliuretano e remate superior de aluminio, e unha barra superior horizontal realizada con tubo de 50 mm de diámetro e 1,5 mm de espesor de cor branca. (material) | 1.000 | 61.00 | 61.00 |
| op00tal010 |  | Taladro. | 1.000 | 0.00 | 0.00 |
| op00ato010 |  | Atornillador. | 1.000 | 0.00 | 0.00 |
| au00auh040 |  | Vibrador de formigón, eléctrico. | 1.000 | 0.00 | 0.00 |
| mo039 | h | Oficial 1ª construcción de obra civil. (man de obra) | 0.591 | 15.28 | 9.03 |
| mo082 | h | Axudante construcción de obra civil. (man de obra) | 0.591 | 14.65 | 8.66 |
| % | % | Costes directos complementarios | 2 % | 85.37 | 1.71 |
|  |  | Custos directos |  |  | 87.08 |
