# Corpo de varanda de aceiro laminado en quente

- Propiedade do arquivo: CYPE INGENIEROS, S.A.
- Formato: FIEBDC-3/2002
- Divisa: EUR
- Custos indirectos: 3.00 %
- Gastos xerais: 13.00 %
- Beneficio industrial: 6.00 %
- IVE: 16.00 %

## U Urbanización interior da parcela

### UM Moblaxe urbán

#### UMQ Proteccións peonís

**UMQ070** Ude Corpo de varanda de aceiro laminado en quente, modelo PM-AL-95 "ZIGMETAL" de 954x320 mm, realizado con pletina de 30x4 mm formando zigzag, con pasamáns superior macizo, remate inferior de tubo de 20x2 mm e remates laterais de pletina de 50x6 mm, con acabado en cor verde con textura férrea.
Subministración e montaxe de corpo de varanda de aceiro laminado en quente, modelo PM-AL-95 "ZIGMETAL" de 954x320 mm, realizado con pletina de 30x4 mm formando zigzag, con pasamáns superior macizo, remate inferior de tubo de 20x2 mm e remates laterais de pletina de 50x6 mm, con acabado en cor verde con textura férrea, e pés de ancoraxe incorporados previstos para parafusear. Protección do conxunto mediante galvanizado en quente de gran resistencia antioxidante; tratamento de desengraxe e fosfatado; lacado ó forno con poliéster ferrotexturado. Máxima adherencia do revestimento exterior. Totalmente montada en obra.
Inclúe: Todas. Replanteo de aliñacións e niveis. Colocación e fixación das pezas.
Criterio de medición de proxecto: Número de unidades previstas, segundo documentación gráfica de Proxecto.
Criterio de medición de obra: Medirase o número de unidades realmente executadas segundo especificacións do Proxecto.

| Código | Ud | Descrición | Rendemento | Prezo | Importe |
|---|---|---|---|---|---|
| mt52mut085aa | Ude | Corpo de varanda de aceiro laminado en quente, modelo PM-AL-95 "ZIGMETAL" de 954x320 mm, realizado con pletina de 30x4 mm formando zigzag, con pasamáns superior macizo, remate inferior de tubo de 20x2 mm e remates laterais de pletina de 50x6 mm, con acabado en cor verde con textura férrea, con pés de ancoraxe incluidos no mesmo corpo. (material) | 1.000 | 86.00 | 86.00 |
| op00tal010 |  | Taladro. | 1.000 | 0.00 | 0.00 |
| op00ato010 |  | Atornillador. | 1.000 | 0.00 | 0.00 |
| mo039 | h | Oficial 1ª construcción de obra civil. (man de obra) | 2.820 | 15.28 | 43.09 |
| mo082 | h | Axudante construcción de obra civil. (man de obra) | 2.820 | 14.65 | 41.31 |
| % | % | Costes directos complementarios | 2 % | 170.40 | 3.41 |
|  |  | Custos directos |  |  | 173.81 |
