# Cadro eléctrico para iluminación de piscina, con transformador eléctrico de 300 W e 230/12 V, para a alimentación de 1 foco

- Propiedade do arquivo: CYPE INGENIEROS, S.A.
- Formato: FIEBDC-3/2002
- Divisa: EUR
- Custos indirectos: 3.00 %
- Gastos xerais: 13.00 %
- Beneficio industrial: 6.00 %
- IVE: 16.00 %

## U Urbanización interior da parcela

### UP Piscinas

#### UPI Iluminación

**UPI010** Ude Cadro eléctrico para iluminación de piscina, con transformador eléctrico de 300 W e 230/12 V, para a alimentación de 1 foco.
Subministración e instalación de cadro eléctrico para iluminación de piscina, con transformador eléctrico de 300 W e 230/12 V, para a alimentación de 1 foco, coas proteccións necesarias e conexión de terra. Totalmente instalado e en funcionamento.
Inclúe: Replanteo. Colocación da caixa para o cadro. Montaxe das compoñentes.
Criterio de medición de proxecto: Número de unidades previstas, segundo documentación gráfica de Proxecto.
Criterio de medición de obra: Medirase o número de unidades realmente executadas segundo especificacións do Proxecto.

| Código | Ud | Descrición | Rendemento | Prezo | Importe |
|---|---|---|---|---|---|
| mt47pil010a | Ude | Cadro eléctrico para iluminación de piscina, con transformador eléctrico de 300 W e 230/12 V, para a alimentación de 1 foco, coas proteccións necesarias e conexión de terra. (material) | 1.000 | 429.88 | 429.88 |
| mt34www011 | Ude | Material auxiliar para instalación de aparatos de iluminación. (material) | 1.000 | 0.90 | 0.90 |
| mo001 | h | Oficial 1ª electricista. (man de obra) | 1.162 | 15.78 | 18.34 |
| mo093 | h | Axudante electricista. (man de obra) | 1.162 | 14.62 | 16.99 |
| % | % | Costes directos complementarios | 2 % | 466.11 | 9.32 |
|  |  | Custos directos |  |  | 475.43 |
