# Reparación de impermeabilización de piscinas

- Propiedade do arquivo: CYPE INGENIEROS, S.A.
- Formato: FIEBDC-3/2002
- Divisa: EUR
- Custos indirectos: 3.00 %
- Gastos xerais: 13.00 %
- Beneficio industrial: 6.00 %
- IVE: 16.00 %

## U Urbanización interior da parcela

### UP Piscinas

#### UPY Reparacións

**UPY100** m² Reparación de impermeabilización de piscinas, realizada mediante o sistema Pool120 "REVESTECH", formado por lámina impermeabilizante flexible tipo EVAC, Pool120 30 "REVESTECH", composta de unha dobre folla de poliolefina termoplástica con acetato de vinil etileno, con ambas as dúas caras revestidas de fibras de poliéster non tecidas, de 0,8 mm de espesor e 600 g/m²; e complementos de reforzo en tratamento de puntos singulares.
Reparación de impermeabilización de piscinas, realizada mediante o sistema Pool120 "REVESTECH", formado por lámina impermeabilizante flexible tipo EVAC, Pool120 30 "REVESTECH", composta de unha dobre folla de poliolefina termoplástica con acetato de vinil etileno, con ambas as dúas caras revestidas de fibras de poliéster non tecidas, de 0,8 mm de espesor e 600 g/m², fixada ó soporte con adhesivo cementoso mellorado, C2 E extendido con llana dentada, preparada para recibir un novo revestimento (non incluido neste prezo). Incluso p/p de limpeza e preparación da superficie soporte, complementos de reforzo en tratamento de puntos singulares mediante o uso de pezas especiais "REVESTECH" para a resolución de ángulos internos Dry80 Cornerin, encontros con paramentos con banda perimetral Dry50 Banda13x30, resolución de unións e selado de xuntas con Seal Plus.
Inclúe: Limpeza e preparación da superficie soporte. Colocación da lámina impermeabilizante. Resolución dos puntos singulares. Selado de xuntas.
Criterio de medición de proxecto: Superficie medida en proxección horizontal, segundo documentación gráfica de Proxecto, dende as caras interiores dos antepeitos ou petos perimetrais que a limitan.
Criterio de medición de obra: Medirase, en proxección horizontal, a superficie realmente executada segundo especificacións do Proxecto, dende as caras interiores dos antepeitos ou petos perimetrais que a limitan.

| Código | Ud | Descrición | Rendemento | Prezo | Importe |
|---|---|---|---|---|---|
| mt09mcr250a | kg | Adhesivo cementoso mellorado, C2 E, con tempo aberto ampliado, segundo UNE-EN 12004, para a fixación de xeomembranas, composto por cementos especiais, áridos seleccionados e resinas sintéticas. (material) | 0.600 | 0.70 | 0.42 |
| mt15rev012a | m² | Lámina impermeabilizante flexible tipo EVAC, Pool120 30 "REVESTECH", composta de unha dobre folla de poliolefina termoplástica con acetato de vinil etileno, con ambas as dúas caras revestidas de fibras de poliéster non tecidas, de 0,8 mm de espesor e 600 g/m², segundo UNE-EN 13956. (material) | 1.100 | 14.78 | 16.26 |
| mt15rev170b | kg | Adhesivo, Seal Plus "REVESTECH", cor marrón, para o selado de xuntas. (material) | 0.040 | 20.70 | 0.83 |
| mt15rev058d | m | Banda de reforzo para lámina impermeabilizante flexible tipo EVAC, Dry50 Banda13x30 "REVESTECH", de 12,7 cm de ancho, composta de unha dobre folla de poliolefina termoplástica con acetato de vinil etileno, con ambas as dúas caras revestidas de fibras de poliéster non tecidas, de 0,52 mm de espesor e 335 g/m². (material) | 0.150 | 2.95 | 0.44 |
| mt15rev055d | Ude | Complemento para reforzo de puntos singulares en tratamentos impermeabilizantes mediante pezas para a resolución de ángulos internos, Dry80 Cornerin "REVESTECH". (material) | 0.020 | 8.37 | 0.17 |
| mo039 | h | Oficial 1ª construcción de obra civil. (man de obra) | 0.174 | 15.28 | 2.66 |
| mo082 | h | Axudante construcción de obra civil. (man de obra) | 0.174 | 14.65 | 2.55 |
| % | % | Costes directos complementarios | 2 % | 23.33 | 0.47 |
|  |  | Custos directos |  |  | 23.80 |
