# Tubaxe de abastecemento e distribución de auga de rego formada por tubo de polietileno PE 40 de color negro con bandas azules, de 20 mm de diámetro exterior e 2,8 mm de espesor, PN=10 atm, soterrada

- Propiedade do arquivo: CYPE INGENIEROS, S.A.
- Formato: FIEBDC-3/2002
- Divisa: EUR
- Custos indirectos: 3.00 %
- Gastos xerais: 13.00 %
- Beneficio industrial: 6.00 %
- IVE: 16.00 %

## U Urbanización interior da parcela

### UR Rego

#### URD Conducións

**URD010** m Tubaxe de abastecemento e distribución de auga de rego formada por tubo de polietileno PE 40 de color negro con bandas azules, de 20 mm de diámetro exterior e 2,8 mm de espesor, PN=10 atm, soterrada.
Subministración e instalación de tubaxe de abastecemento e distribución de auga de rego, formada por tubo de polietileno PE 40 de color negro con bandas azules, de 20 mm de diámetro exterior e 2,8 mm de espesor, PN=10 atm, soterrada, colocada sobre leito de area de 10 cm de espesor, debidamente compactada e nivelada mediante equipo manual con pisón vibrante, recheo lateral compactando ata os riles e posterior recheo coa mesma area ata 10 cm por riba da xeneratriz superior da tubería, sen incluír a escavación nin o posterior recheo principal das gabias. Ata p/p de accesorios de conexión. Totalmente montada, conexionada e probada.
Inclúe: Replanteo e trazado. Eliminación das terras soltas do fondo da excavación. Verquido da area no fondo da zanxa. Colocación da tubaxe. Execución do recheo envolvente.
Criterio de medición de proxecto: Lonxitude medida segundo documentación gráfica de Proxecto.
Criterio de medición de obra: Medirase a lonxitude realmente executada segundo especificacións do Proxecto.

| Código | Ud | Descrición | Rendemento | Prezo | Importe |
|---|---|---|---|---|---|
| mt01ara010 | m³ | Area de 0 a 5 mm de diámetro. (material) | 0.088 | 12.02 | 1.06 |
| mt37tpa030ac | m | Tubo de polietileno PE 40 de color negro con bandas azules, de 20 mm de diámetro exterior e 2,8 mm de espesor, PN=10 atm, segundo UNE-EN 12201-2, co prezo incrementado o 10% en concepto de accesorios e pezas especiais. (material) | 1.000 | 1.19 | 1.19 |
| mo039 | h | Oficial 1ª construcción de obra civil. (man de obra) | 0.053 | 15.28 | 0.81 |
| mo082 | h | Axudante construcción de obra civil. (man de obra) | 0.053 | 14.65 | 0.78 |
| % | % | Costes directos complementarios | 2 % | 3.84 | 0.08 |
|  |  | Custos directos |  |  | 3.92 |
