# Tubaxe de rego por pingueira formada por tubo de polietileno, cor negra, de 12 mm de diámetro exterior, con pingueiros integrados, situados cada 30 cm

- Propiedade do arquivo: CYPE INGENIEROS, S.A.
- Formato: FIEBDC-3/2002
- Divisa: EUR
- Custos indirectos: 3.00 %
- Gastos xerais: 13.00 %
- Beneficio industrial: 6.00 %
- IVE: 16.00 %

## U Urbanización interior da parcela

### UR Rego

#### URD Conducións

**URD020** m Tubaxe de rego por pingueira formada por tubo de polietileno, cor negra, de 12 mm de diámetro exterior, con pingueiros integrados, situados cada 30 cm.
Subministración e instalación de tubaxe de rega por pingueira, formada por tubo de polietileno, cor negra, de 12 mm de diámetro exterior, con pingueiros integrados, situados cada 30 cm. Incluso p/p de accesorios de conexión. Totalmente montada, conexionada e probada.
Inclúe: Replanteo e trazado. Colocación da tubaxe.
Criterio de medición de proxecto: Lonxitude medida segundo documentación gráfica de Proxecto.
Criterio de medición de obra: Medirase a lonxitude realmente executada segundo especificacións do Proxecto.

| Código | Ud | Descrición | Rendemento | Prezo | Importe |
|---|---|---|---|---|---|
| mt48tpg020ac | m | Tubo de polietileno, cor negra, de 12 mm de diámetro exterior, con pingueiros integrados, situados cada 30 cm, suministrado en rolos, co prezo incrementado o 10% en concepto de accesorios e pezas especiais. (material) | 1.000 | 0.50 | 0.50 |
| mo006 | h | Oficial 1ª fontaneiro. (man de obra) | 0.011 | 15.78 | 0.17 |
| mo098 | h | Axudante fontaneiro. (man de obra) | 0.056 | 14.62 | 0.82 |
| % | % | Costes directos complementarios | 2 % | 1.49 | 0.03 |
|  |  | Custos directos |  |  | 1.52 |
