# Boca de rego de fundición, con racor de saída roscado macho de 1 1/2" de diámetro

- Propiedade do arquivo: CYPE INGENIEROS, S.A.
- Formato: FIEBDC-3/2002
- Divisa: EUR
- Custos indirectos: 3.00 %
- Gastos xerais: 13.00 %
- Beneficio industrial: 6.00 %
- IVE: 16.00 %

## U Urbanización interior da parcela

### UR Rego

#### URE Equipos

**URE010** Ude Boca de rego de fundición, con racor de saída roscado macho de 1 1/2" de diámetro.
Subministración e instalación de boca de rego, formada por corpo e tapa de fundición con pechadura de cadradiño, brida de entrada, chave de corte e racor de saída roscado macho de latón de 1 1/2" de diámetro, soterrada. Ata accesorios de conexión á tubaxe de abastecemento e distribución. Totalmente montada, conexionada e probada pola impresa instaladora mediante as correspondentes probas de servizo (incluídas neste prezo).
Inclúe: Instalación no terreo e conexión hidráulica á tubaxe de abastecemento e distribución. Recheo da gabia. Limpeza hidráulica da unidade. Realización de probas de servizo.
Criterio de medición de proxecto: Número de unidades previstas, segundo documentación gráfica de Proxecto.
Criterio de medición de obra: Medirase o número de unidades realmente executadas segundo especificacións do Proxecto.

| Código | Ud | Descrición | Rendemento | Prezo | Importe |
|---|---|---|---|---|---|
| mt48wwg100a | Ude | Boca de rego, formada por corpo e tapa de fundición con pechadura de cadradiño, brida de entrada, chave de corte e racor de saída roscado macho de latón de 1 1/2" de diámetro. (material) | 1.000 | 102.05 | 102.05 |
| mt37tpa012d | Ude | Collarín de toma en carga de PP, para tubo de polietileno, de 40 mm de diámetro exterior, segundo UNE-EN ISO 15874-3. (material) | 1.000 | 1.86 | 1.86 |
| mt37tpa030da | m | Tubo de polietileno PE 40 de color negro con bandas azules, de 40 mm de diámetro exterior e 5,5 mm de espesor, PN=10 atm, segundo UNE-EN 12201-2. (material) | 1.000 | 4.09 | 4.09 |
| mo006 | h | Oficial 1ª fontaneiro. (man de obra) | 0.336 | 15.78 | 5.30 |
| mo098 | h | Axudante fontaneiro. (man de obra) | 0.336 | 14.62 | 4.91 |
| % | % | Costes directos complementarios | 2 % | 118.21 | 2.36 |
|  |  | Custos directos |  |  | 120.57 |
