# Aspersor aéreo de giro por impacto, de latón, con arco axustable, radio de 10 a 37 m regulable con parafuso, conexión de 1/2" de diámetro

- Propiedade do arquivo: CYPE INGENIEROS, S.A.
- Formato: FIEBDC-3/2002
- Divisa: EUR
- Custos indirectos: 3.00 %
- Gastos xerais: 13.00 %
- Beneficio industrial: 6.00 %
- IVE: 16.00 %

## U Urbanización interior da parcela

### UR Rego

#### URE Equipos

**URE020** Ude Aspersor aéreo de giro por impacto, de latón, con arco axustable, radio de 10 a 37 m regulable con parafuso, conexión de 1/2" de diámetro.
Subministración e instalación de aspersor aéreo de giro por impacto, de latón, con arco axustable, radio de 10 a 37 m regulable con parafuso, conexión de 1/2" de diámetro. Ata accesorios de conexión á tubaxe de abastecemento e distribución. Totalmente montado, conexionado e probado pola impresa instaladora mediante as correspondentes probas de servizo (incluídas neste prezo).
Inclúe: Instalación no terreo e conexión hidráulica á tubaxe de abastecemento e distribución. Limpeza hidráulica da unidade. Axuste do caudal de auga. Realización de probas de servizo.
Criterio de medición de proxecto: Número de unidades previstas, segundo documentación gráfica de Proxecto.
Criterio de medición de obra: Medirase o número de unidades realmente executadas segundo especificacións do Proxecto.

| Código | Ud | Descrición | Rendemento | Prezo | Importe |
|---|---|---|---|---|---|
| mt48asp010a | Ude | Aspersor aéreo de giro por impacto, de latón, con arco axustable, radio de 10 a 37 m regulable con parafuso, conexión de 1/2" de diámetro, intervalo de presións recomendado de 2 a 5 bar. (material) | 1.000 | 10.71 | 10.71 |
| mt37tpa012b | Ude | Collarín de toma en carga de PP, para tubo de polietileno, de 25 mm de diámetro exterior, segundo UNE-EN ISO 15874-3. (material) | 1.000 | 1.68 | 1.68 |
| mt48wwg200a | Ude | Tubería de longitud regulable con dous cóbados articulados en sus extremos, de 1/2" de diámetro. (material) | 1.000 | 2.70 | 2.70 |
| mo006 | h | Oficial 1ª fontaneiro. (man de obra) | 0.134 | 15.78 | 2.11 |
| mo098 | h | Axudante fontaneiro. (man de obra) | 0.134 | 14.62 | 1.96 |
| % | % | Costes directos complementarios | 2 % | 19.16 | 0.38 |
|  |  | Custos directos |  |  | 19.54 |
