# Electroválvula para riego

- Propiedade do arquivo: CYPE INGENIEROS, S.A.
- Formato: FIEBDC-3/2002
- Divisa: EUR
- Custos indirectos: 3.00 %
- Gastos xerais: 13.00 %
- Beneficio industrial: 6.00 %
- IVE: 16.00 %

## U Urbanización interior da parcela

### UR Rego

#### URM Automatización

**URM010** Ude Electroválvula para riego, corpo de PVC e polipropileno, conexións roscadas, de 1" de diámetro, alimentación do solenoide a 24 Vca, con posibilidade de apertura manual e regulador de caudal, con arqueta de plástico provista de tapa.
Subministración e instalación de electroválvula para riego, corpo de PVC e polipropileno, conexións roscadas, de 1" de diámetro, alimentación do solenoide a 24 Vca, con posibilidade de apertura manual e regulador de caudal, con arqueta de plástico provista de tapa. Incluso accesorios de conexión á tubería de abastecemento e distribución, escavación e recheo posterior. Totalmente montada e conexionada.
Inclúe: Replanteo da arqueta. Excavación con medios manuales. Colocación da arqueta prefabricada. Aloxamento da electroválvula. Realización de conexións hidráulicas da electroválvula á tubaxe de abastecemento e distribución. Conexión eléctrica co cable de alimentación.
Criterio de medición de proxecto: Número de unidades previstas, segundo documentación gráfica de Proxecto.
Criterio de medición de obra: Medirase o número de unidades realmente executadas segundo especificacións do Proxecto.

| Código | Ud | Descrición | Rendemento | Prezo | Importe |
|---|---|---|---|---|---|
| mt48ele010a | Ude | Electroválvula para riego, corpo de PVC e polipropileno, conexións roscadas, de 1" de diámetro, alimentación do solenoide a 24 Vca, con posibilidade de apertura manual e regulador de caudal. (material) | 1.000 | 27.78 | 27.78 |
| mt48wwg010a | Ude | Arqueta prefabricada de plástico, con tapa e sen fondo, de 30x30x30 cm, para aloxamento de válvulas en sistemas de rego. (material) | 1.000 | 20.00 | 20.00 |
| mo006 | h | Oficial 1ª fontaneiro. (man de obra) | 0.224 | 15.78 | 3.53 |
| mo098 | h | Axudante fontaneiro. (man de obra) | 0.224 | 14.62 | 3.27 |
| mo001 | h | Oficial 1ª electricista. (man de obra) | 0.112 | 15.78 | 1.77 |
| % | % | Costes directos complementarios | 2 % | 56.35 | 1.13 |
|  |  | Custos directos |  |  | 57.48 |
