# Sensor de chuvia axustable entre 3 e 25 mm, soporte de montaxe de aluminio

- Propiedade do arquivo: CYPE INGENIEROS, S.A.
- Formato: FIEBDC-3/2002
- Divisa: EUR
- Custos indirectos: 3.00 %
- Gastos xerais: 13.00 %
- Beneficio industrial: 6.00 %
- IVE: 16.00 %

## U Urbanización interior da parcela

### UR Rego

#### URM Automatización

**URM020** Ude Sensor de chuvia axustable entre 3 e 25 mm, soporte de montaxe de aluminio.
Subministración e instalación de sensor de chuvia axustable entre 3 e 25 mm, soporte de montaxe de aluminio, con corpo de plástico, estructura soporte de aluminio, interruptor de intensidade nominal 10,1 A e 8 m de cable, só apto para programadores de 125/230 V de corrente alterna. Incluso accesorios de montaxe e conexión co programador. Totalmente montado e conexionado.
Inclúe: Montaxe sobre unha superficie exterior. Conexionado eléctrico co programador. Axuste de funcionamento.
Criterio de medición de proxecto: Número de unidades previstas, segundo documentación gráfica de Proxecto.
Criterio de medición de obra: Medirase o número de unidades realmente executadas segundo especificacións do Proxecto.

| Código | Ud | Descrición | Rendemento | Prezo | Importe |
|---|---|---|---|---|---|
| mt48hun400a | Ude | Sensor de chuvia axustable entre 3 e 25 mm, soporte de montaxe de aluminio, con corpo de plástico, estructura soporte de aluminio, interruptor de intensidade nominal 10,1 A e 8 m de cable, só apto para programadores de 125/230 V de corrente alterna. (material) | 1.000 | 29.20 | 29.20 |
| mo001 | h | Oficial 1ª electricista. (man de obra) | 0.168 | 15.78 | 2.65 |
| mo093 | h | Axudante electricista. (man de obra) | 0.168 | 14.62 | 2.46 |
| % | % | Costes directos complementarios | 2 % | 34.31 | 0.69 |
|  |  | Custos directos |  |  | 35.00 |
