# Acondicionamento con medios mecánicos de pavimento terrizo mediante o recrecido cunha capa uniforme de area caliza de 10 cm de espesor

- Propiedade do arquivo: CYPE INGENIEROS, S.A.
- Formato: FIEBDC-3/2002
- Divisa: EUR
- Custos indirectos: 3.00 %
- Gastos xerais: 13.00 %
- Beneficio industrial: 6.00 %
- IVE: 16.00 %

## U Urbanización interior da parcela

### UX Pavimentos exteriores

#### UXO Terrizos

**UXO005** m² Acondicionamento con medios mecánicos de pavimento terrizo mediante o recrecido cunha capa uniforme de area caliza de 10 cm de espesor.
Acondicionamento con medios mecánicos de pavimento terrizo mediante o recrecido cunha capa uniforme de area caliza de 10 cm de espesor. Incluso tapado de baches e apisoado individual, rasanteo, estendido, humectación, compactado e limpeza Inclúe: Carga e transporte a pe de tallo do material de recheo e regado do mesmo. Extendido do material de recheo en capas de grosor uniforme. Perfilado de bordes. Rego da capa. Apisonado mediante rodillo vibrador. Nivelación.
Criterio de medición de proxecto: Superficie medida en proxección horizontal, segundo documentación gráfica de Proxecto.
Criterio de medición de obra: Medirase, en proxección horizontal, a superficie realmente executada segundo especificacións do Proxecto.

| Código | Ud | Descrición | Rendemento | Prezo | Importe |
|---|---|---|---|---|---|
| mt01arp040a | m³ | Area caliza seleccionada de machaqueo, cor, de 0 a 5 mm de diámetro. (material) | 0.120 | 23.55 | 2.83 |
| mq01mot010a | h | Motoniveladora de 135 CV. (maquinaria) | 0.011 | 67.78 | 0.75 |
| mq02cia020 | h | Camión con cuba de auga. (maquinaria) | 0.004 | 36.05 | 0.14 |
| mq02rot030a | h | Compactador tándem autopropulsado, de 7,5 t. (maquinaria) | 0.008 | 39.14 | 0.31 |
| mo082 | h | Axudante construcción de obra civil. (man de obra) | 0.012 | 14.65 | 0.18 |
| % | % | Costes directos complementarios | 2 % | 4.21 | 0.08 |
|  |  | Custos directos |  |  | 4.29 |
