# Pavimento terrizo peonil, de 10 cm de espesura, realizado con area caliza, estendida e rasanteada con motoniveladora

- Propiedade do arquivo: CYPE INGENIEROS, S.A.
- Formato: FIEBDC-3/2002
- Divisa: EUR
- Custos indirectos: 3.00 %
- Gastos xerais: 13.00 %
- Beneficio industrial: 6.00 %
- IVE: 16.00 %

## U Urbanización interior da parcela

### UX Pavimentos exteriores

#### UXO Terrizos

**UXO010** m² Pavimento terrizo peonil, de 10 cm de espesura, realizado con area caliza, estendida e rasanteada con motoniveladora.
Formación de pavimento terrizo peonil, de 10 cm de espesura, realizado con area caliza, estendida e rasanteada con motoniveladora, sobre base firme existente, non incluída neste prezo. Incluso p/p de rasanteo previo, estendido, reforzado de bordos, humectación, apisoado e limpeza.
Inclúe: Todas. Carga e transporte a pe de tallo do material de recheo e regado do mesmo. Extendido do material de recheo en capas de grosor uniforme. Perfilado de bordes. Rego da capa. Apisonado mediante rodillo vibrador. Nivelación.
Criterio de medición de proxecto: Superficie medida en proxección horizontal, segundo documentación gráfica de Proxecto.
Criterio de medición de obra: Medirase, en proxección horizontal, a superficie realmente executada segundo especificacións do Proxecto.

| Código | Ud | Descrición | Rendemento | Prezo | Importe |
|---|---|---|---|---|---|
| mt01arp040a | m³ | Area caliza seleccionada de machaqueo, cor, de 0 a 5 mm de diámetro. (material) | 0.120 | 23.55 | 2.83 |
| mq01mot010a | h | Motoniveladora de 135 CV. (maquinaria) | 0.007 | 67.78 | 0.47 |
| mq02rot030a | h | Compactador tándem autopropulsado, de 7,5 t. (maquinaria) | 0.007 | 39.14 | 0.27 |
| mq02cia020 | h | Camión con cuba de auga. (maquinaria) | 0.005 | 36.05 | 0.18 |
| mo039 | h | Oficial 1ª construcción de obra civil. (man de obra) | 0.002 | 15.28 | 0.03 |
| mo082 | h | Axudante construcción de obra civil. (man de obra) | 0.006 | 14.65 | 0.09 |
| % | % | Costes directos complementarios | 2 % | 3.87 | 0.08 |
|  |  | Custos directos |  |  | 3.95 |
