# Ensaio sobre unha mostra de baldosa de terrazo de uso exterior, con determinación de: características xeométricas, aspecto e textura

- Propiedade do arquivo: CYPE INGENIEROS, S.A.
- Formato: FIEBDC-3/2002
- Divisa: EUR
- Custos indirectos: 3.00 %
- Gastos xerais: 13.00 %
- Beneficio industrial: 6.00 %
- IVE: 16.00 %

## X Control de calidade e ensaios

### XB Baldosas

#### XBT Terrazos

**XBT010** Ude Ensaio sobre unha mostra de baldosa de terrazo de uso exterior, con determinación de: características xeométricas, aspecto e textura.
Ensaios a realizar en laboratorio acreditado no área técnica correspondente, sobre unha mostra de baldosa de terrazo de uso exterior, tomada en obra, para a determinación das seguintes características: características xeométricas, aspecto e textura, segundo UNE-EN 13748-2. Ata desprazamento a obra e informe de resultados.
Inclúe: Desprazamento a obra. Toma de mostras. Realización dos ensaios. Redacción de informe dos resultados dos ensaios realizados.
Criterio de medición de proxecto: Ensaio a realizar, segundo documentación do Plan de control de calidade.

| Código | Ud | Descrición | Rendemento | Prezo | Importe |
|---|---|---|---|---|---|
| mt49des010 | Ude | Repercusión de desplazamento á obra para a toma de mostras. (material) | 1.000 | 0.74 | 0.74 |
| mt49bco020 | Ude | Toma en obra de mostras de baldosa de cemento (hidráulica, pasta e terrazo), tal que o seu peso non exceda de 50 kg. (material) | 1.000 | 31.09 | 31.09 |
| mt49bco130a | Ude | Ensaio para determinar as características xeométricas, aspecto e textura dunha mostra de baldosa de cemento (hidráulica, pasta e terrazo) para uso exterior, segundo UNE-EN 13748-2. (material) | 1.000 | 29.57 | 29.57 |
| mt49bco030 | Ude | Informe de resultados dos ensaios realizados sobre unha mostra de baldosa de cemento (hidráulica, pasta e terrazo). (material) | 1.000 | 96.06 | 96.06 |
| % | % | Costes directos complementarios | 2 % | 157.46 | 3.15 |
|  |  | Custos directos |  |  | 160.61 |
