# Ensaio sobre unha mostra de bloque cerámico, con determinación de: características dimensionais, estruturais e de forma

- Propiedade do arquivo: CYPE INGENIEROS, S.A.
- Formato: FIEBDC-3/2002
- Divisa: EUR
- Custos indirectos: 3.00 %
- Gastos xerais: 13.00 %
- Beneficio industrial: 6.00 %
- IVE: 16.00 %

## X Control de calidade e ensaios

### XL Materiais cerámicos

#### XLB Bloques

**XLB010** Ude Ensaio sobre unha mostra de bloque cerámico, con determinación de: características dimensionais, estruturais e de forma.
Ensaios a realizar en laboratorio acreditado no área técnica correspondente, sobre unha mostra de bloque cerámico, tomada en obra, para a determinación das seguintes características: características dimensionais, estruturais e de forma segundo UNE 67030 e UNE-EN 772-16. Ata desprazamento a obra e informe de resultados.
Inclúe: Desprazamento a obra. Toma de mostras. Realización dos ensaios. Redacción de informe dos resultados dos ensaios realizados.
Criterio de medición de proxecto: Ensaio a realizar, segundo documentación do Plan de control de calidade.

| Código | Ud | Descrición | Rendemento | Prezo | Importe |
|---|---|---|---|---|---|
| mt49des010 | Ude | Repercusión de desplazamento á obra para a toma de mostras. (material) | 1.000 | 0.74 | 0.74 |
| mt49blc020 | Ude | Toma en obra de mostras de bloques cerámicos, tal que o seu peso non exceda de 50 kg. (material) | 1.000 | 32.02 | 32.02 |
| mt49blc050 | Ude | Ensaio para determinar as características dimensionais, estruturais e de forma dunha mostra de bloques cerámicos, segundo UNE 67030 e UNE-EN 772-16. (material) | 1.000 | 96.20 | 96.20 |
| mt49blc030 | Ude | Informe de resultados dos ensaios realizados sobre unha mostra de bloques cerámicos. (material) | 1.000 | 96.06 | 96.06 |
| % | % | Costes directos complementarios | 2 % | 225.02 | 4.50 |
|  |  | Custos directos |  |  | 229.52 |
