# Visita do laboratorio á obra, situada a unha distancia de máis de 30 km

- Propiedade do arquivo: CYPE INGENIEROS, S.A.
- Formato: FIEBDC-3/2002
- Divisa: EUR
- Custos indirectos: 3.00 %
- Gastos xerais: 13.00 %
- Beneficio industrial: 6.00 %
- IVE: 16.00 %

## X Control de calidade e ensaios

### XR Probas de servizo

#### XRI Instalacións

**XRI070** Ude Visita do laboratorio á obra, situada a unha distancia de máis de 30 km.
Visita do laboratorio á obra, situada a unha distancia de máis de 30 km.
Inclúe: Desprazamento a obra.
Criterio de medición de proxecto: Estimación en función do tamaño da obra.
Criterio de medición de obra: Medirase o número de visitas realizadas por laboratorio acreditado.

| Código | Ud | Descrición | Rendemento | Prezo | Importe |
|---|---|---|---|---|---|
| mt49prs200b | Ude | Visita do laboratorio á obra, situada a unha distancia de máis de 30 km. (material) | 1.000 | 240.00 | 240.00 |
| % | % | Costes directos complementarios | 2 % | 240.00 | 4.80 |
|  |  | Custos directos |  |  | 244.80 |
