# Proba de servizo final para comprobar o correcto funcionamento da rede interior de evacuación de augas residuais

- Propiedade do arquivo: CYPE INGENIEROS, S.A.
- Formato: FIEBDC-3/2002
- Divisa: EUR
- Custos indirectos: 3.00 %
- Gastos xerais: 13.00 %
- Beneficio industrial: 6.00 %
- IVE: 16.00 %

## X Control de calidade e ensaios

### XR Probas de servizo

#### XRI Instalacións

**XRI120** Ude Proba de servizo final para comprobar o correcto funcionamento da rede interior de evacuación de augas residuais.
Proba de servizo final a realizar por laboratorio acreditado no área técnica correspondente, para comprobar o correcto funcionamento da rede interior de evacuación de augas residuais que conecta coa rede xeral de saneamento nun punto, en condicións de simultaneidade dos aparatos sanitarios, cos tapóns de desaugue retirados. Ata desprazamento a obra e informe de resultados.
Inclúe: Desprazamento a obra. Realización da proba. Redacción de informe do resultado da proba realizada.
Criterio de medición de proxecto: Proba a realizar, segundo documentación do Plan de control de calidade.
Criterio de medición de obra: Medirase o número de probas realizadas por laboratorio acreditado segundo especificacións do Proxecto.

| Código | Ud | Descrición | Rendemento | Prezo | Importe |
|---|---|---|---|---|---|
| mt49prs080a | Ude | Proba de servizo final para comprobar o correcto funcionamento da rede interior de evacuación de augas residuais en condicións de simultaneidade, ata desplazamento a obra e informe de resultados. (material) | 1.000 | 131.13 | 131.13 |
| % | % | Costes directos complementarios | 2 % | 131.13 | 2.62 |
|  |  | Custos directos |  |  | 133.75 |
