# Protector de cables, de caucho, en zona de paso de vehículos, de 100x30 mm, cor negra, amortizable en 3 usos

- Propiedade do arquivo: CYPE INGENIEROS, S.A.
- Formato: FIEBDC-3/2002
- Divisa: EUR
- Custos indirectos: 3.00 %
- Gastos xerais: 13.00 %
- Beneficio industrial: 6.00 %
- IVE: 16.00 %

## Y Seguridade e saúde

### YC Sistemas de protección colectiva

#### YCS Protección eléctrica

**YCS040** m Protector de cables, de caucho, en zona de paso de vehículos, de 100x30 mm, cor negra, amortizable en 3 usos.
Suministro y colocación de protector de cables, de caucho, en zona de paso de vehículos, de 100x30 mm, cor negra, amortizable en 3 usos. Incluso p/p de elementos de fijación al pavimento e mantenimiento en condiciones seguras durante todo el periodo de tiempo que se requiera.
Inclúe: Montaxe. Desmontaxe posterior. Transporte ata o lugar de almacenaxe ou retirada a contedor.
Criterio de medición de proxecto: Lonxitude medida segundo Estudo o Estudo Básico de Seguridade e Saúde.

| Código | Ud | Descrición | Rendemento | Prezo | Importe |
|---|---|---|---|---|---|
| mt50spe030sc | m | Protector de cables, de caucho, en zona de paso de vehículos, de 100x30 mm, cor negra. (material) | 0.333 | 35.50 | 11.82 |
| mo104 | h | Peón ordinario construcción. (man de obra) | 0.127 | 13.97 | 1.77 |
| % | % | Costes directos complementarios | 2 % | 13.59 | 0.27 |
|  |  | Custos directos |  |  | 13.86 |
