# Hora de charla para formación de Seguridade e Saúde no Traballo

- Propiedade do arquivo: CYPE INGENIEROS, S.A.
- Formato: FIEBDC-3/2002
- Divisa: EUR
- Custos indirectos: 3.00 %
- Gastos xerais: 13.00 %
- Beneficio industrial: 6.00 %
- IVE: 16.00 %

## Y Seguridade e saúde

### YF Formación

#### YFF Reunións

**YFF020** Ude Hora de charla para formación de Seguridade e Saúde no Traballo.
Hora de parola para formación de Seguridade e Saúde no Traballo, realizada por Técnico cualificado pertencente a unha empresa asesora en Seguridade e Prevención de Riscos. Incluso p/p de perda de horas de traballo por parte de os traballadores asistentes á parola, considerando unha media de seis persoas.
Criterio de medición de proxecto: Número de unidades previstas, segundo Estudo o Estudo Básico de Seguridade e Saúde.

| Código | Ud | Descrición | Rendemento | Prezo | Importe |
|---|---|---|---|---|---|
| mt50mas020 | Ude | Custe da hora de charla para formación de Seguridade y Saúde no Traballo, realizada por Técnico cualificado. (material) | 1.000 | 78.88 | 78.88 |
| % | % | Costes directos complementarios | 2 % | 78.88 | 1.58 |
|  |  | Custos directos |  |  | 80.46 |
