# Sistema anticaídas composto por un conector básico (clase B)

- Propiedade do arquivo: CYPE INGENIEROS, S.A.
- Formato: FIEBDC-3/2002
- Divisa: EUR
- Custos indirectos: 3.00 %
- Gastos xerais: 13.00 %
- Beneficio industrial: 6.00 %
- IVE: 16.00 %

## Y Seguridade e saúde

### YI Equipos de protección individual

#### YID Contra caídas de altura

**YID010** Ude Sistema anticaídas composto por un conector básico (clase B), amortizable en 4 usos; un dispositivo anticaídas deslizante sobre liña de ancoraxe flexible, amortizable en 4 usos; unha corda de fibra de lonxitude fixa coma elemento de amarre, amortizable en 4 usos; un absorbedor de enerxía, amortizable en 4 usos e un arnés anticaídas cun punto de amarre, amortizable en 4 usos.
Subministración de sistema anticaídas composto por un conector básico (clase B) que permite ensamblar o sistema cun dispositivo de ancoraxe (non incluido neste prezo), amortizable en 4 usos; un dispositivo anticaídas deslizante sobre liña de ancoraxe flexible con función de bloqueo automático e un sistema de guía, amortizable en 4 usos; unha corda de fibra de lonxitude fixa coma elemento de amarre, amortizable en 4 usos; un absorbedor de enerxía encargado de disipar a enerxía cinética desenrolada durante unha caída dende unha altura determinada, amortizable en 4 usos e un arnés anticaídas cun punto de amarre constituido por bandas, elementos de axuste e fibelas, dispostos e axustados de forma axeitada sobre o corpo dunha persoa para suxeitala durante unha caída e logo da parada desta, amortizable en 4 usos.
Criterio de medición de proxecto: Número de unidades previstas, segundo Estudo o Estudo Básico de Seguridade e Saúde.

| Código | Ud | Descrición | Rendemento | Prezo | Importe |
|---|---|---|---|---|---|
| mt50epd010d | Ude | Conector básico (clase B), EPI de categoría III, segundo UNE-EN 362, cumprindo tódolos requisitos de seguridade segundo o R.D. 1407/1992. (material) | 0.250 | 15.07 | 3.77 |
| mt50epd011d | Ude | Dispositivo anticaídas deslizante sobre liña de ancoraxe flexible, EPI de categoría III, segundo UNE-EN 353-2, UNE-EN 363, UNE-EN 364 e UNE-EN 365, cumprindo tódolos requisitos de seguridade segundo o R.D. 1407/1992. (material) | 0.250 | 85.36 | 21.34 |
| mt50epd012ad | Ude | Corda de fibra coma elemento de amarre, de lonxitude fixa, EPI de categoría III, segundo UNE-EN 354, cumprindo tódolos requisitos de seguridade segundo o R.D. 1407/1992. (material) | 0.250 | 63.81 | 15.95 |
| mt50epd013d | Ude | Absorbedor de enerxía, EPI de categoría III, segundo UNE-EN 355, cumprindo tódolos requisitos de seguridade segundo o R.D. 1407/1992. (material) | 0.250 | 91.06 | 22.77 |
| mt50epd014d | Ude | Arnés anticaídas, cun punto de amarre, EPI de categoría III, segundo UNE-EN 361, UNE-EN 363, UNE-EN 364 e UNE-EN 365, cumprindo tódolos requisitos de seguridade segundo o R.D. 1407/1992. (material) | 0.250 | 28.33 | 7.08 |
| % | % | Costes directos complementarios | 2 % | 70.91 | 1.42 |
|  |  | Custos directos |  |  | 72.33 |
